# Unidad interior de aire acondicionado, de techo con descarga directa, para gas R-32

- Propiedad del archivo: CYPE Ingenieros S.A.
- Formato: FIEBDC-3/2016
- Programa: Generador de precios de la construcción. CYPE Ingenieros, S.A.
- Fecha: 17/05/2024
- Ámbito geográfico: Argentina
- Divisa: ARS
- Costes indirectos: 3 %
- Gastos generales: 13 %
- Beneficio industrial: 6 %
- IVA: 21 %

## I Instalaciones

### IB Sistemas de climatización

#### IBP Sistema VRF (Toshiba)

**IBP006** Ud Unidad interior de aire acondicionado, de techo con descarga directa, para gas R-32.
Unidad interior de aire acondicionado, de techo con descarga directa, sistema VRF, para gas R-410A/R-32, alimentación monofásica (230V/50Hz), modelo MMC-UP0151HP-E "TOSHIBA", potencia frigorífica nominal 4,5 kW (temperatura de bulbo seco del aire interior 27°C, temperatura de bulbo húmedo del aire interior 19°C, temperatura de bulbo seco del aire exterior 35°C, temperatura de bulbo húmedo del aire exterior 24°C), potencia calorífica nominal 5 kW (temperatura de bulbo seco del aire interior 20°C, temperatura de bulbo húmedo del aire exterior 6°C), consumo eléctrico nominal 0,033 kW, presión sonora a velocidad alta/media/baja: 36/34/28 dBA, potencia sonora a velocidad alta 51 dBA, caudal de aire a velocidad alta/media/baja: 840/690/540 m³/h, de 235x950x690 mm y 23 kg, con válvula de expansión electrónica, sensor de presión y control individual de temperatura por microprocesador para regulación del flujo de refrigerante, toma de aire exterior. Regulación: control remoto inalámbrico, modelo RBC-AXU31C-E.
Criterio de valoración económica: El precio no incluye la canalización ni el cableado eléctrico de alimentación.
Incluye: Replanteo. Colocación y fijación. Conexión a las líneas frigoríficas. Conexión a la red eléctrica. Conexión a la red de desagüe. Puesta en marcha.
Criterio de cómputo de proyecto: Número de unidades previstas, según documentación gráfica de Proyecto.
Criterio de cómputo de obra: Se medirá el número de unidades realmente ejecutadas según especificaciones de Proyecto.

| Código | Ud | Descripción | Rendimiento | Precio | Importe |
|---|---|---|---|---|---|
| mt42tsb171a | Ud | Unidad interior de aire acondicionado, de techo con descarga directa, sistema VRF, para gas R-410A/R-32, alimentación monofásica (230V/50Hz), modelo MMC-UP0151HP-E "TOSHIBA", potencia frigorífica nominal 4,5 kW (temperatura de bulbo seco del aire interior 27°C, temperatura de bulbo húmedo del aire interior 19°C, temperatura de bulbo seco del aire exterior 35°C, temperatura de bulbo húmedo del aire exterior 24°C), potencia calorífica nominal 5 kW (temperatura de bulbo seco del aire interior 20°C, temperatura de bulbo húmedo del aire exterior 6°C), consumo eléctrico nominal 0,033 kW, presión sonora a velocidad alta/media/baja: 36/34/28 dBA, potencia sonora a velocidad alta 51 dBA, caudal de aire a velocidad alta/media/baja: 840/690/540 m³/h, de 235x950x690 mm y 23 kg, con válvula de expansión electrónica, sensor de presión y control individual de temperatura por microprocesador para regulación del flujo de refrigerante, toma de aire exterior. (material) | 1 | 877166.17 | 877166.170 |
| mt42tsb597b | Ud | Control remoto inalámbrico, modelo RBC-AXU31C-E "TOSHIBA", formado por mando por infrarrojos y receptor para instalación en la unidad interior de aire acondicionado. (material) | 1 | 114002.9 | 114002.900 |
| mo005 | h | Oficial instalador de equipos de climatización. (mano de obra) | 1.159 | 12241.03 | 14187.354 |
| mo104 | h | Medio oficial instalador de equipos de climatización. (mano de obra) | 1.159 | 8888.07 | 10301.273 |
| % | % | Herramientas | 2 % | 1015657.697 | 20313.154 |
|  |  | Costes directos |  |  | 1035970.851 |

## Recursos

**mt42tsb171a** Ud Unidad interior de aire acondicionado
Datos técnicos: Coste energético 1064.714 MJ; Emisión de CO2 72.847 kg
Residuos:
- embalaje: re150101 Envases de papel y cartón. (componente de residuo); rendimiento 0.18 kg; Código LER 15 01 01; Masa del elemento 1 kg; Volumen 0.001333 m3
- embalaje: re170203 Plástico. (componente de residuo); rendimiento 0.09 kg; Código LER 17 02 03; Masa del elemento 1 kg; Volumen 0.001667 m3
