# Unidad exterior de aire acondicionado de condensación por agua, para sistema VRF

- Propiedad del archivo: CYPE Ingenieros S.A.
- Formato: FIEBDC-3/2016
- Programa: Generador de precios de la construcción. CYPE Ingenieros, S.A.
- Fecha: 17/05/2024
- Ámbito geográfico: Argentina
- Divisa: ARS
- Costes indirectos: 3 %
- Gastos generales: 13 %
- Beneficio industrial: 6 %
- IVA: 21 %

## I Instalaciones

### IB Sistemas de climatización

#### IBW Sistema VRF (Mitsubishi Heavy Industries)

**IBW352** Ud Unidad exterior de aire acondicionado de condensación por agua, para sistema VRF.
Unidad exterior de aire acondicionado, sistema agua-aire multi-split KXZW con caudal variable de refrigerante, control de temperatura variable de refrigerante VTCC, bomba de calor, para gas R-410A, alimentación trifásica (400V/50Hz), modelo FDC224KXZWE1 "MITSUBISHI HEAVY INDUSTRIES", potencia frigorífica nominal 22,4 kW (temperatura de entrada del agua 30°C, temperatura de bulbo húmedo del aire interior 19°C), consumo eléctrico nominal en refrigeración 4,23 kW, potencia calorífica nominal 25 kW (temperatura de entrada del agua 20°C, temperatura de bulbo seco del aire interior 20°C), consumo eléctrico nominal en calefacción 4,24 kW, de 1100x780x550 mm, 9,9 kg, nivel sonoro 48 dBA, caudal de aire 0 m³/h, rango de capacidad conectable entre el 50 y el 150% y válvula de expansión electrónica. Incluso elementos antivibratorios de suelo.
Criterio de valoración económica: El precio no incluye la canalización ni el cableado eléctrico de alimentación.
Incluye: Replanteo. Colocación y fijación. Conexión a las líneas frigoríficas. Conexión a la red de conducción de agua. Conexión a la red eléctrica. Conexión a la red de desagüe. Puesta en marcha.
Criterio de cómputo de proyecto: Número de unidades previstas, según documentación gráfica de Proyecto.
Criterio de cómputo de obra: Se medirá el número de unidades realmente ejecutadas según especificaciones de Proyecto.

| Código | Ud | Descripción | Rendimiento | Precio | Importe |
|---|---|---|---|---|---|
| mt42mhi380a | Ud | Unidad exterior de aire acondicionado, sistema agua-aire multi-split KXZW con caudal variable de refrigerante, control de temperatura variable de refrigerante VTCC, bomba de calor, para gas R-410A, alimentación trifásica (400V/50Hz), modelo FDC224KXZWE1 "MITSUBISHI HEAVY INDUSTRIES", potencia frigorífica nominal 22,4 kW (temperatura de entrada del agua 30°C, temperatura de bulbo húmedo del aire interior 19°C), consumo eléctrico nominal en refrigeración 4,23 kW, potencia calorífica nominal 25 kW (temperatura de entrada del agua 20°C, temperatura de bulbo seco del aire interior 20°C), consumo eléctrico nominal en calefacción 4,24 kW, de 1100x780x550 mm, 9,9 kg, nivel sonoro 48 dBA, caudal de aire 0 m³/h, rango de capacidad conectable entre el 50 y el 150% y válvula de expansión electrónica. (material) | 1 | 7049725.84 | 7049725.840 |
| mt42www080 | Ud | Kit de amortiguadores antivibración de suelo, formado por cuatro amortiguadores de caucho, con sus tornillos, tuercas y arandelas correspondientes. (material) | 1 | 3280.66 | 3280.660 |
| mo005 | h | Oficial instalador de equipos de climatización. (mano de obra) | 6.97 | 12241.03 | 85319.979 |
| mo104 | h | Medio oficial instalador de equipos de climatización. (mano de obra) | 6.97 | 8888.07 | 61949.848 |
| % | % | Herramientas | 2 % | 7200276.327 | 144005.527 |
|  |  | Costes directos |  |  | 7344281.854 |

## Recursos

**mt42mhi380a** Ud Unidad exterior de aire acondicionado
Datos técnicos: Coste energético 463.312 MJ; Emisión de CO2 31.690 kg
Residuos:
- embalaje: re150101 Envases de papel y cartón. (componente de residuo); rendimiento 0.18 kg; Código LER 15 01 01; Masa del elemento 1 kg; Volumen 0.001333 m3
- embalaje: re170203 Plástico. (componente de residuo); rendimiento 0.09 kg; Código LER 17 02 03; Masa del elemento 1 kg; Volumen 0.001667 m3
