# Unidad exterior de aire acondicionado, para sustitución, con recuperación de calor, para sistema VRV-IV Q, para gas R-410A

- Propiedad del archivo: CYPE Ingenieros S.A.
- Formato: FIEBDC-3/2016
- Programa: Generador de precios de la construcción. CYPE Ingenieros, S.A.
- Fecha: 17/05/2024
- Ámbito geográfico: Argentina
- Divisa: ARS
- Costes indirectos: 3 %
- Gastos generales: 13 %
- Beneficio industrial: 6 %
- IVA: 21 %

## I Instalaciones

### IB Sistemas de climatización

#### IBY Sistema VRV (Daikin)

**IBY257** Ud Unidad exterior de aire acondicionado, para sustitución, con recuperación de calor, para sistema VRV-IV Q, para gas R-410A.
Combinación de cuatro unidades exteriores de aire acondicionado para sistema VRV-IV Q (Volumen de Refrigerante Variable, para sustitución), bomba de calor con recuperación de calor, modelo RQEQ816P3 "DAIKIN", para gas R-410A en sustitución de unidad exterior para gas R-22, alimentación trifásica (400V/50Hz), formada por una unidad RQEQ180P3 y tres unidades RQEQ212P3, potencia frigorífica nominal 81,6 kW (temperatura de bulbo húmedo del aire interior 19°C, temperatura de bulbo seco del aire exterior 35°C), EER 3,01, rango de funcionamiento de temperatura de bulbo seco del aire exterior en refrigeración desde -5 hasta 43°C, potencia calorífica nominal 87,2 kW (temperatura de bulbo seco del aire interior 20°C, temperatura de bulbo seco del aire exterior 7°C), COP 3,77, rango de funcionamiento de temperatura de bulbo seco del aire exterior en calefacción desde -20 hasta 15,5°C, control mediante microprocesador, compresores scroll herméticamente sellados, con control Inverter, 1680x2540x765 mm, peso 700 kg, longitud total máxima de cañería frigorífica 300 m, longitud máxima entre unidad exterior y unidad interior más alejada 150 m, diferencia máxima de altura de instalación 50 m si la unidad exterior se encuentra por encima de las unidades interiores y 40 m si se encuentra por debajo, longitud máxima entre el primer kit de ramificación (unión Refnet) de cañería frigorífica y unidad interior más alejada 40 m (la longitud máxima desde la primera ramificación puede ser de hasta 90 m, si la diferencia entre la longitud hasta la unidad interior más cercana y la más alejada es menor de 40 m), bloque de terminales F1-F2 para cable de 2 hilos de transmisión y control (bus D-III Net), tratamiento anticorrosivo especial del intercambiador de calor, función de recuperación de refrigerante, carga automática adicional de refrigerante, prueba automática de funcionamiento y ajuste de limitación de consumo de energía (función I-Demand), y kit de cañerías de conexión múltiple de 4 unidades exteriores, modelo BHFP26P84C.
Criterio de valoración económica: El precio no incluye los elementos antivibratorios de suelo, la canalización ni el cableado eléctrico de alimentación.
Incluye: Replanteo. Colocación y fijación. Conexión a las líneas frigoríficas. Conexión a la red eléctrica. Conexión a la red de desagüe. Puesta en marcha.
Criterio de cómputo de proyecto: Número de unidades previstas, según documentación gráfica de Proyecto.
Criterio de cómputo de obra: Se medirá el número de unidades realmente ejecutadas según especificaciones de Proyecto.

| Código | Ud | Descripción | Rendimiento | Precio | Importe |
|---|---|---|---|---|---|
| mt42dai009c | Ud | Combinación de cuatro unidades exteriores de aire acondicionado para sistema VRV-IV Q (Volumen de Refrigerante Variable, para sustitución), bomba de calor con recuperación de calor, modelo RQEQ816P3 "DAIKIN", para gas R-410A en sustitución de unidad exterior para gas R-22, alimentación trifásica (400V/50Hz), formada por una unidad RQEQ180P3 y tres unidades RQEQ212P3, potencia frigorífica nominal 81,6 kW (temperatura de bulbo húmedo del aire interior 19°C, temperatura de bulbo seco del aire exterior 35°C), EER 3,01, rango de funcionamiento de temperatura de bulbo seco del aire exterior en refrigeración desde -5 hasta 43°C, potencia calorífica nominal 87,2 kW (temperatura de bulbo seco del aire interior 20°C, temperatura de bulbo seco del aire exterior 7°C), COP 3,77, rango de funcionamiento de temperatura de bulbo seco del aire exterior en calefacción desde -20 hasta 15,5°C, control mediante microprocesador, compresores scroll herméticamente sellados, con control Inverter, 1680x2540x765 mm, peso 700 kg, longitud total máxima de cañería frigorífica 300 m, longitud máxima entre unidad exterior y unidad interior más alejada 150 m, diferencia máxima de altura de instalación 50 m si la unidad exterior se encuentra por encima de las unidades interiores y 40 m si se encuentra por debajo, longitud máxima entre el primer kit de ramificación (unión Refnet) de cañería frigorífica y unidad interior más alejada 40 m (la longitud máxima desde la primera ramificación puede ser de hasta 90 m, si la diferencia entre la longitud hasta la unidad interior más cercana y la más alejada es menor de 40 m), bloque de terminales F1-F2 para cable de 2 hilos de transmisión y control (bus D-III Net), tratamiento anticorrosivo especial del intercambiador de calor, función de recuperación de refrigerante, carga automática adicional de refrigerante, prueba automática de funcionamiento y ajuste de limitación de consumo de energía (función I-Demand), y kit de cañerías de conexión múltiple de 4 unidades exteriores, modelo BHFP26P84C. (material) | 1 | 28341612.050000001 | 28341612.050 |
| mo005 | h | Oficial instalador de equipos de climatización. (mano de obra) | 9.94 | 12241.03 | 121675.838 |
| mo104 | h | Medio oficial instalador de equipos de climatización. (mano de obra) | 9.94 | 8888.07 | 88347.416 |
| % | % | Herramientas | 2 % | 28551635.304 | 571032.706 |
|  |  | Costes directos |  |  | 29122668.010 |

## Recursos

**mt42dai009c** Ud Combinación de cuatro unidades exteriores de aire acondicionado para sistema VRV-IV Q (Volumen de Refrigerante
Datos técnicos: Coste energético 32144.836 MJ; Emisión de CO2 2199.846 kg
Residuos:
- embalaje: re150101 Envases de papel y cartón. (componente de residuo); rendimiento 0.18 kg; Código LER 15 01 01; Masa del elemento 1 kg; Volumen 0.001333 m3
- embalaje: re170203 Plástico. (componente de residuo); rendimiento 0.09 kg; Código LER 17 02 03; Masa del elemento 1 kg; Volumen 0.001667 m3
