# Compuerta con función bypass, para regulación de caudal

- Propiedad del archivo: CYPE Ingenieros S.A.
- Formato: FIEBDC-3/2016
- Programa: Generador de precios de la construcción. CYPE Ingenieros, S.A.
- Fecha: 08/10/2024
- Ámbito geográfico: Argentina
- Divisa: ARS
- Costes indirectos: 3 %
- Gastos generales: 13 %
- Beneficio industrial: 6 %
- IVA: 21 %

## I Instalaciones

### IB Sistemas de climatización

#### IBZ Sistema Airzone

**IBZ025** Ud Compuerta con función bypass, para regulación de caudal.
Compuerta rectangular de sobrepresión, con función bypass, para salida no conducida hacia el retorno y un caudal de 1400 m³/h, cuerpo de aluminio, 400x200 mm, BYRE040020 "AIRZONE", con aislamiento térmico de espuma de caucho, mariposa de aluminio y varilla y contrapeso de acero cincado.
Incluye: Replanteo. Colocación y fijación.
Criterio de cómputo de proyecto: Número de unidades previstas, según documentación gráfica de Proyecto.
Criterio de cómputo de obra: Se medirá el número de unidades realmente ejecutadas según especificaciones de Proyecto.

| Código | Ud | Descripción | Rendimiento | Precio | Importe |
|---|---|---|---|---|---|
| mt42air810c | Ud | Compuerta rectangular de sobrepresión, con función bypass, para salida no conducida hacia el retorno y un caudal de 1400 m³/h, cuerpo de aluminio, 400x200 mm, BYRE040020 "AIRZONE", con aislamiento térmico de espuma de caucho, mariposa de aluminio y varilla y contrapeso de acero cincado. (material) | 1 | 59700.29 | 59700.290 |
| mo005 | h | Oficial instalador de equipos de climatización. (mano de obra) | 0.246 | 33423.53 | 8222.188 |
| mo104 | h | Medio oficial instalador de equipos de climatización. (mano de obra) | 0.196 | 24268.44 | 4756.614 |
| % | % | Herramientas | 2 % | 72679.092 | 1453.582 |
|  |  | Costes directos |  |  | 74132.674 |

## Recursos

**mt42air810c** Ud Compuerta rectangular de sobrepresión
Datos técnicos: Coste energético 4.923 MJ; Emisión de CO2 0.327 kg
Residuos:
- embalaje: re150101 Envases de papel y cartón. (componente de residuo); rendimiento 0.101 kg; Código LER 15 01 01; Masa del elemento 1 kg; Volumen 0.001333 m3
- embalaje: re170203 Plástico. (componente de residuo); rendimiento 0.05 kg; Código LER 17 02 03; Masa del elemento 1 kg; Volumen 0.001667 m3
