# Equipo aire-agua, bomba de calor aerotérmica, para producción de agua caliente sanitaria

- Propiedad del archivo: CYPE Ingenieros S.A.
- Formato: FIEBDC-3/2016
- Programa: Generador de precios de la construcción. CYPE Ingenieros, S.A.
- Fecha: 17/05/2024
- Ámbito geográfico: Argentina
- Divisa: ARS
- Costes indirectos: 3 %
- Gastos generales: 13 %
- Beneficio industrial: 6 %
- IVA: 21 %

## I Instalaciones

### IC Calefacción, refrigeración, climatización y agua caliente sanitaria

#### ICA Agua caliente

**ICA057** Ud Equipo aire-agua, bomba de calor aerotérmica, para producción de agua caliente sanitaria.
Equipo aire-agua, bomba de calor aerotérmica, para producción de agua caliente sanitaria, formado por una unidad exterior bomba de calor, para gas R-410A, con compresor swing con control Inverter, COP 4,3, presión sonora en modo normal/silencioso: 47/44 dBA, dimensiones 550x765x285 mm, peso 35 kg, alimentación monofásica (230V/50Hz), diámetro de conexión de la cañería de gas 3/8", diámetro de conexión de la cañería de líquido 1/4", rango de funcionamiento de temperatura del aire exterior en producción de agua caliente sanitaria, en combinación con unidad interior, desde -15 hasta 35°C, longitud máxima de cañería frigorífica 20 m, diferencia máxima de altura con la unidad interior 15 m y una unidad interior, para producción de agua caliente sanitaria, para gas R-410A, capacidad del depósito 294 l, dimensiones 1775x595x615 mm, peso 70 kg, clase de eficiencia energética A+, perfil de consumo L, resistencia eléctrica de apoyo de 2 kW, interfaz de usuario integrada en el frontal, aislamiento térmico de espuma de poliuretano, intercambiador de calor de acero inoxidable de 29 l, resistencia eléctrica de apoyo de 2 kW, temperatura máxima del agua 75°C, presión máxima del agua 6 bar, rango de temperatura de salida de agua caliente sanitaria desde 25 hasta 55°C. Incluso elementos antivibratorios de suelo. Totalmente montado, conexionado y puesto en marcha por la empresa instaladora para la comprobación de su correcto funcionamiento.
Incluye: Replanteo del equipo. Colocación y fijación del equipo y sus accesorios. Conexionado con las redes de conducción de agua, eléctrica y de recogida de condensados. Puesta en marcha.
Criterio de cómputo de proyecto: Número de unidades previstas, según documentación gráfica de Proyecto.
Criterio de cómputo de obra: Se medirá el número de unidades realmente ejecutadas según especificaciones de Proyecto.

| Código | Ud | Descripción | Rendimiento | Precio | Importe |
|---|---|---|---|---|---|
| mt42dai330a | Ud | Unidad exterior bomba de calor, para gas R-410A, con compresor swing con control Inverter, COP 4,3, presión sonora en modo normal/silencioso: 47/44 dBA, dimensiones 550x765x285 mm, peso 35 kg, alimentación monofásica (230V/50Hz), diámetro de conexión de la cañería de gas 3/8", diámetro de conexión de la cañería de líquido 1/4", rango de funcionamiento de temperatura del aire exterior en producción de agua caliente sanitaria, en combinación con unidad interior, desde -15 hasta 35°C, longitud máxima de cañería frigorífica 20 m, diferencia máxima de altura con la unidad interior 15 m. (material) | 1 | 350251.35 | 350251.350 |
| mt42www080 | Ud | Kit de amortiguadores antivibración de suelo, formado por cuatro amortiguadores de caucho, con sus tornillos, tuercas y arandelas correspondientes. (material) | 1 | 3280.66 | 3280.660 |
| mt42dai331a | Ud | Unidad interior, para producción de agua caliente sanitaria, para gas R-410A, capacidad del depósito 294 l, dimensiones 1775x595x615 mm, peso 70 kg, clase de eficiencia energética A+, perfil de consumo L, resistencia eléctrica de apoyo de 2 kW, interfaz de usuario integrada en el frontal, aislamiento térmico de espuma de poliuretano, intercambiador de calor de acero inoxidable de 29 l, resistencia eléctrica de apoyo de 2 kW, temperatura máxima del agua 75°C, presión máxima del agua 6 bar, rango de temperatura de salida de agua caliente sanitaria desde 25 hasta 55°C. (material) | 1 | 941200.53 | 941200.530 |
| mo005 | h | Oficial instalador de equipos de climatización. (mano de obra) | 2.317 | 12241.03 | 28362.467 |
| mo104 | h | Medio oficial instalador de equipos de climatización. (mano de obra) | 2.317 | 8888.07 | 20593.658 |
| % | % | Herramientas | 2 % | 1343688.665 | 26873.773 |
|  |  | Costes directos |  |  | 1370562.438 |

## Recursos

**mt42dai330a** Ud Unidad exterior bomba de calor
Datos técnicos: Coste energético 1594.111 MJ; Emisión de CO2 90.427 kg
Residuos:
- embalaje: re150101 Envases de papel y cartón. (componente de residuo); rendimiento 2.175 kg; Código LER 15 01 01; Masa del elemento 1 kg; Volumen 0.001333 m3
- embalaje: re170201 Madera. (componente de residuo); rendimiento 0.606 kg; Código LER 17 02 01; Masa del elemento 1 kg; Volumen 0.000909 m3
