# Caldera a gas oil, colectiva, de condensación, de pie, de acero inoxidable

- Propiedad del archivo: CYPE Ingenieros S.A.
- Formato: FIEBDC-3/2016
- Programa: Generador de precios de la construcción. CYPE Ingenieros, S.A.
- Fecha: 17/05/2024
- Ámbito geográfico: Argentina
- Divisa: ARS
- Costes indirectos: 3 %
- Gastos generales: 13 %
- Beneficio industrial: 6 %
- IVA: 21 %

## I Instalaciones

### IC Calefacción, refrigeración, climatización y agua caliente sanitaria

#### ICC Calderas a gas oil

**ICC220** Ud Caldera a gas oil, colectiva, de condensación, de pie, de acero inoxidable.
Caldera de pie, de condensación, para quemador presurizado de gas oil o gas, de acero inoxidable Dúplex AISI 2205, emisión de NOx clase 6, potencia (80/60°C) 338,6 kW, potencia (50/30°C) 370 kW, rendimiento (80/60°C) 97%, rendimiento (50/30°C) 106%, rendimiento al 30% de la carga 107,5%, peso 1035 kg. Incluso y desagüe a sumidero para el vaciado de la caldera y el drenaje de la válvula de seguridad, sin incluir el conducto para evacuación de los productos de la combustión. Totalmente montada, conexionada y probada.
Incluye: Replanteo. Presentación de los elementos. Montaje de la caldera y sus accesorios. Conexionado con las redes de conducción de agua, de gas, de desagües cloacales y pluviales y eléctrica, y con el conducto de evacuación de los productos de la combustión. Puesta en marcha.
Criterio de cómputo de proyecto: Número de unidades previstas, según documentación gráfica de Proyecto.
Criterio de cómputo de obra: Se medirá el número de unidades realmente ejecutadas según especificaciones de Proyecto.

| Código | Ud | Descripción | Rendimiento | Precio | Importe |
|---|---|---|---|---|---|
| mt38fer110e | Ud | Caldera de pie, de condensación, para quemador presurizado de gas oil o gas, de acero inoxidable Dúplex AISI 2205, emisión de NOx clase 6, potencia (80/60°C) 338,6 kW, potencia (50/30°C) 370 kW, rendimiento (80/60°C) 97%, rendimiento (50/30°C) 106%, rendimiento al 30% de la carga 107,5%, peso 1035 kg. (material) | 1 | 10399586.119999999 | 10399586.120 |
| mt38ccg100e | Ud | Quemador presurizado modulante para gas oil, de potencia máxima 450 kW, con encendido electrónico. (material) | 1 | 840668.84 | 840668.840 |
| mt38www050 | Ud | Desagüe a sumidero, para el drenaje de la válvula de seguridad, compuesto por 1 m de caño de acero negro de 1/2" y embudo desagüe, incluso accesorios y piezas especiales. (material) | 1 | 6151.24 | 6151.240 |
| mt38www010 | Ud | Material auxiliar para instalaciones de calefacción. (material) | 1 | 688.94 | 688.940 |
| mt37www010 | Ud | Material auxiliar para instalaciones de plomería. (material) | 1 | 16.68 | 16.680 |
| mo004 | h | Oficial calefaccionista. (mano de obra) | 4.702 | 12241.03 | 57557.323 |
| mo103 | h | Medio oficial calefaccionista. (mano de obra) | 4.702 | 8888.07 | 41791.705 |
| % | % | Herramientas | 2 % | 11346460.848 | 226929.217 |
|  |  | Costes directos |  |  | 11573390.065 |

## Recursos

**mt38fer110e** Ud Caldera de pie, de condensación
Datos técnicos: Coste energético 73177.527 MJ; Emisión de CO2 5813.854 kg
Residuos:
- embalaje: re150101 Envases de papel y cartón. (componente de residuo); rendimiento 3.263 kg; Código LER 15 01 01; Masa del elemento 1 kg; Volumen 0.001333 m3
- embalaje: re170201 Madera. (componente de residuo); rendimiento 0.74 kg; Código LER 17 02 01; Masa del elemento 1 kg; Volumen 0.000909 m3
