# Sombrerete de conducto de ventilación para tanque de combustible líquido

- Propiedad del archivo: CYPE Ingenieros S.A.
- Formato: FIEBDC-3/2016
- Programa: Generador de precios de la construcción. CYPE Ingenieros, S.A.
- Fecha: 17/05/2024
- Ámbito geográfico: Argentina
- Divisa: ARS
- Costes indirectos: 3 %
- Gastos generales: 13 %
- Beneficio industrial: 6 %
- IVA: 21 %

## I Instalaciones

### IC Calefacción, refrigeración, climatización y agua caliente sanitaria

#### ICD Combustible líquido

**ICD117** Ud Sombrerete de conducto de ventilación para tanque de combustible líquido.
Sombrerete de conducto de ventilación para tanque de combustible líquido, tipo T, de 1 1/2", colocado mediante unión roscada. Totalmente montado, conexionado y probado.
Incluye: Replanteo. Conexión del sombrerete al conducto de ventilación.
Criterio de cómputo de proyecto: Número de unidades previstas, según documentación gráfica de Proyecto.
Criterio de cómputo de obra: Se medirá el número de unidades realmente ejecutadas según especificaciones de Proyecto.

| Código | Ud | Descripción | Rendimiento | Precio | Importe |
|---|---|---|---|---|---|
| mt38dep031a | Ud | Sombrerete tipo T, de aluminio, con rejilla matafuegos, para roscar, de 1 1/2". (material) | 1 | 6269.02 | 6269.020 |
| mo004 | h | Oficial calefaccionista. (mano de obra) | 0.118 | 12241.03 | 1444.442 |
| mo103 | h | Medio oficial calefaccionista. (mano de obra) | 0.118 | 8888.07 | 1048.792 |
| % | % | Herramientas | 2 % | 8762.254 | 175.245 |
|  |  | Costes directos |  |  | 8937.499 |
