# Sombrerete de conducto de ventilación para tanque de combustible líquido

- Propiedad del archivo: CYPE Ingenieros S.A.
- Formato: FIEBDC-3/2016
- Programa: Generador de precios de la construcción. CYPE Ingenieros, S.A.
- Fecha: 17/05/2024
- Ámbito geográfico: Argentina
- Divisa: ARS
- Costes indirectos: 3 %
- Gastos generales: 13 %
- Beneficio industrial: 6 %
- IVA: 21 %

## I Instalaciones

### IC Calefacción, refrigeración, climatización y agua caliente sanitaria

#### ICD Combustible líquido

**ICD117** Ud Sombrerete de conducto de ventilación para tanque de combustible líquido.
Sombrerete de conducto de ventilación para tanque de combustible líquido, tipo T, de 2", colocado mediante unión roscada. Totalmente montado, conexionado y probado.
Incluye: Replanteo. Conexión del sombrerete al conducto de ventilación.
Criterio de cómputo de proyecto: Número de unidades previstas, según documentación gráfica de Proyecto.
Criterio de cómputo de obra: Se medirá el número de unidades realmente ejecutadas según especificaciones de Proyecto.

| Código | Ud | Descripción | Rendimiento | Precio | Importe |
|---|---|---|---|---|---|
| mt38dep031b | Ud | Sombrerete tipo T, de aluminio, con rejilla matafuegos, para roscar, de 2". (material) | 1 | 8922.2 | 8922.200 |
| mo004 | h | Oficial calefaccionista. (mano de obra) | 0.118 | 12241.03 | 1444.442 |
| mo103 | h | Medio oficial calefaccionista. (mano de obra) | 0.118 | 8888.07 | 1048.792 |
| % | % | Herramientas | 2 % | 11415.434 | 228.309 |
|  |  | Costes directos |  |  | 11643.743 |
