# Conducto de ventilación para tanque de combustible líquido

- Propiedad del archivo: CYPE Ingenieros S.A.
- Formato: FIEBDC-3/2016
- Programa: Generador de precios de la construcción. CYPE Ingenieros, S.A.
- Fecha: 08/10/2024
- Ámbito geográfico: Argentina
- Divisa: ARS
- Costes indirectos: 3 %
- Gastos generales: 13 %
- Beneficio industrial: 6 %
- IVA: 21 %

## I Instalaciones

### IC Calefacción, refrigeración, climatización y agua caliente sanitaria

#### ICD Combustible líquido

**ICD116** m Conducto de ventilación para tanque de combustible líquido.
Conducto de ventilación para tanque de combustible líquido, colocado superficialmente y fijado al paramento, formado por caño de acero negro, con soldadura longitudinal por resistencia eléctrica, serie M, de 1 1/2" DN 40 mm de diámetro y 3,2 mm de espesor. Incluso material auxiliar para montaje y sujeción a la obra, accesorios y piezas especiales colocados mediante soldadura eléctrica, y raspado y limpieza de óxidos, mano de imprimación antioxidante de al menos 50 micras de espesor. Totalmente montado, conexionado y probado.
Incluye: Replanteo y trazado. Raspado y limpieza de óxidos. Aplicación de imprimación antioxidante. Colocación y fijación de caños, accesorios y piezas especiales.
Criterio de cómputo de proyecto: Longitud medida según documentación gráfica de Proyecto.
Criterio de cómputo de obra: Se medirá la longitud realmente ejecutada según especificaciones de Proyecto.

| Código | Ud | Descripción | Rendimiento | Precio | Importe |
|---|---|---|---|---|---|
| mt08tan330f | Ud | Material auxiliar para montaje y sujeción a la obra de las cañerías de acero, de 1 1/2" DN 40 mm. (material) | 1 | 16.05 | 16.050 |
| mt08tan010fc | m | Caño de acero negro, con soldadura longitudinal por resistencia eléctrica, serie M, de 1 1/2" DN 40 mm de diámetro y 3,2 mm de espesor, con el precio incrementado el 10% en concepto de accesorios y piezas especiales. (material) | 1 | 146.46 | 146.460 |
| mt27pfi030 | kg | Imprimación antioxidante con poliuretano. (material) | 0.019 | 147.36 | 2.800 |
| mo004 | h | Oficial calefaccionista. (mano de obra) | 0.474 | 33423.53 | 15842.753 |
| mo103 | h | Medio oficial calefaccionista. (mano de obra) | 0.474 | 24268.44 | 11503.241 |
| % | % | Herramientas | 2 % | 27511.304 | 550.226 |
|  |  | Costes directos |  |  | 28061.530 |

Residuos:
- colocación: mt08tan010fc; factor de residuo 0.0349542
- colocación: mt27pfi030 Imprimación antioxidante con poliuretano; factor de residuo 0.03

## Recursos

**mt08tan010fc** m Caño de acero negro
Datos técnicos: Coste energético 36.780 MJ; Emisión de CO2 1.810 kg; Código LER 17 04 05; Masa del elemento 3.56 kg; Volumen 0.001695 m3
Residuos:
- embalaje: re170201 Madera. (componente de residuo); rendimiento 0.011 kg; Código LER 17 02 01; Masa del elemento 1 kg; Volumen 0.000909 m3
- embalaje: re170203 Plástico. (componente de residuo); rendimiento 0.003 kg; Código LER 17 02 03; Masa del elemento 1 kg; Volumen 0.001667 m3

**mt27pfi030** kg Imprimación antioxidante con poliuretano
Datos técnicos: Coste energético 144.471 MJ; Emisión de CO2 7.014 kg; Código LER 17 09 04; Masa del elemento 1 kg; Volumen 0.000667 m3
Residuos:
- embalaje: re170203 Plástico; rendimiento 0.003 kg
