# Radiador para calefacción a baja temperatura

- Propiedad del archivo: CYPE Ingenieros S.A.
- Formato: FIEBDC-3/2016
- Programa: Generador de precios de la construcción. CYPE Ingenieros, S.A.
- Fecha: 17/05/2024
- Ámbito geográfico: Argentina
- Divisa: ARS
- Costes indirectos: 3 %
- Gastos generales: 13 %
- Beneficio industrial: 6 %
- IVA: 21 %

## I Instalaciones

### IC Calefacción, refrigeración, climatización y agua caliente sanitaria

#### ICE Emisores por agua para calefacción y refrigeración

**ICE042** Ud Radiador para calefacción a baja temperatura.
Radiador para calefacción a baja temperatura, con intercambiador de calor de caño de cobre y aletas de aluminio, carcasa independiente del intercambiador, ventiladores con motor Brushless, de velocidad variable, para impulsión de aire y panel de control con 4 modos de funcionamiento, potencia calorífica 569,6 W para salto térmico de 30°C, potencia calorífica 823,3 W para salto térmico de 40°C, potencia calorífica 1067,4 W para salto térmico de 50°C, presión sonora 29 dBA, dimensiones 635x545x119 mm, peso 7,9 kg, color blanco RAL 9010. Incluso llave de paso termostática, soportes y todos aquellos accesorios necesarios para su correcto funcionamiento. Totalmente montado, conexionado y probado.
Incluye: Replanteo mediante plantilla. Fijación en paramento mediante elementos de anclaje. Situación y fijación de las unidades. Montaje de accesorios. Conexionado con la red de conducción de agua.
Criterio de cómputo de proyecto: Número de unidades previstas, según documentación gráfica de Proyecto.
Criterio de cómputo de obra: Se medirá el número de unidades realmente ejecutadas según especificaciones de Proyecto.

| Código | Ud | Descripción | Rendimiento | Precio | Importe |
|---|---|---|---|---|---|
| mt38fer055a | Ud | Radiador para calefacción a baja temperatura, con intercambiador de calor de caño de cobre y aletas de aluminio, carcasa independiente del intercambiador, ventiladores con motor Brushless, de velocidad variable, para impulsión de aire y panel de control con 4 modos de funcionamiento, potencia calorífica 569,6 W para salto térmico de 30°C, potencia calorífica 823,3 W para salto térmico de 40°C, potencia calorífica 1067,4 W para salto térmico de 50°C, presión sonora 29 dBA, dimensiones 635x545x119 mm, peso 7,9 kg, color blanco RAL 9010. (material) | 1 | 187520.41 | 187520.410 |
| mt38fer058 | Ud | Soporte de acero para radiador, para colocación mural con tornillos. (material) | 2 | 656.13 | 1312.260 |
| mt38fer087 | Ud | Kit para conexión de radiador a la cañería de distribución, compuesto por llave de paso termostática y demás accesorios necesarios. (material) | 1 | 10744.16 | 10744.160 |
| mo004 | h | Oficial calefaccionista. (mano de obra) | 0.353 | 12241.03 | 4321.084 |
| mo103 | h | Medio oficial calefaccionista. (mano de obra) | 0.353 | 8888.07 | 3137.489 |
| % | % | Herramientas | 2 % | 207035.403 | 4140.708 |
|  |  | Costes directos |  |  | 211176.111 |

## Recursos

**mt38fer055a** Ud Radiador para calefacción a baja temperatura
Datos técnicos: Coste energético 884.451 MJ; Emisión de CO2 65.169 kg
Residuos:
- embalaje: re150101 Envases de papel y cartón. (componente de residuo); rendimiento 0.086 kg; Código LER 15 01 01; Masa del elemento 1 kg; Volumen 0.001333 m3
