# Panel radiante de techo

- Propiedad del archivo: CYPE Ingenieros S.A.
- Formato: FIEBDC-3/2016
- Programa: Generador de precios de la construcción. CYPE Ingenieros, S.A.
- Fecha: 17/05/2024
- Ámbito geográfico: Argentina
- Divisa: ARS
- Costes indirectos: 3 %
- Gastos generales: 13 %
- Beneficio industrial: 6 %
- IVA: 21 %

## I Instalaciones

### IC Calefacción, refrigeración, climatización y agua caliente sanitaria

#### ICE Emisores por agua para calefacción y refrigeración

**ICE060** Ud Panel radiante de techo.
Panel radiante de acero, de techo, para agua caliente, para una presión máxima de trabajo de 4 bar y una temperatura máxima de 120°C, de 300 mm de ancho y 6000 mm de longitud nominal, con caños de acero electrosoldados en frío, de 1/2" de diámetro, distanciados 150 mm, caños abocardados para facilitar la soldadura de unión entre paneles, acabado con pintura epoxi-poliéster blanco RAL 9001, con colector en extremo del panel en los elementos inicial y final de cada línea, aislamiento térmico superior mediante colchoneta de fibra de vidrio de 30 mm de espesor con papel aluminizado y con fleje de fijación, perfiles laterales, cubrejuntas, regleta transversal y travesaño de suspensión, en instalación de calefacción y refrigeración centralizada por agua. Totalmente montado, conexionado y probado.
Incluye: Replanteo mediante plantilla. Fijación de las placas a la estructura soporte. Conexionado con la red de conducción de agua.
Criterio de cómputo de proyecto: Superficie útil, medida según documentación gráfica de Proyecto.
Criterio de cómputo de obra: Se medirá la superficie realmente ejecutada según especificaciones de Proyecto.

| Código | Ud | Descripción | Rendimiento | Precio | Importe |
|---|---|---|---|---|---|
| mt38sab010aaa | m | Panel radiante de acero, de techo, para agua caliente, para una presión máxima de trabajo de 4 bar y una temperatura máxima de 120°C, de 300 mm de ancho y 6000 mm de longitud nominal, con caños de acero electrosoldados en frío, de 1/2" de diámetro, distanciados 150 mm, caños abocardados para facilitar la soldadura de unión entre paneles, acabado con pintura epoxi-poliéster blanco RAL 9001, con colector en extremo del panel en los elementos inicial y final de cada línea, aislamiento térmico superior mediante colchoneta de fibra de vidrio de 30 mm de espesor con papel aluminizado y con fleje de fijación, perfiles laterales, cubrejuntas, regleta transversal y travesaño de suspensión. (material) | 6 | 13594.23 | 81565.380 |
| mo004 | h | Oficial calefaccionista. (mano de obra) | 0.588 | 12241.03 | 7197.726 |
| mo103 | h | Medio oficial calefaccionista. (mano de obra) | 0.588 | 8888.07 | 5226.185 |
| % | % | Herramientas | 2 % | 93989.291 | 1879.786 |
|  |  | Costes directos |  |  | 95869.077 |
