# Regulación de un circuito de calefacción por piso radiante

- Propiedad del archivo: CYPE Ingenieros S.A.
- Formato: FIEBDC-3/2016
- Programa: Generador de precios de la construcción. CYPE Ingenieros, S.A.
- Fecha: 17/05/2024
- Ámbito geográfico: Argentina
- Divisa: ARS
- Costes indirectos: 3 %
- Gastos generales: 13 %
- Beneficio industrial: 6 %
- IVA: 21 %

## I Instalaciones

### IC Calefacción, refrigeración, climatización y agua caliente sanitaria

#### ICE Emisores por agua para calefacción y refrigeración

**ICE157** Ud Regulación de un circuito de calefacción por piso radiante.
Válvula de limitación de la temperatura de retorno para un circuito de calefacción, con rueda de termostato para regulación de la temperatura entre 20°C y 40°C, purgador de aire, conexiones eurocono de 3/4", instalada en caja de 145x145x55 mm, empotrable en pared, con tapa lacada en blanco de 155x155 mm, y 2 curvatubos de plástico, con kit de 2 racores de cobre niquelado con salida roscada eurocono hembra, 16 mm x 3/4", para conexión del circuito de piso radiante a la válvula y kit de 2 racores de cobre niquelado con salida roscada eurocono macho, 16 mm x 3/4" para conexión del caño al circuito de alta temperatura. Totalmente montado, conexionado y probado.
Incluye: Replanteo de la unidad. Colocación y fijación de la unidad. Conexionado de la unidad a la cañería.
Criterio de cómputo de proyecto: Número de unidades previstas, según documentación gráfica de Proyecto.
Criterio de cómputo de obra: Se medirá el número de unidades realmente ejecutadas según especificaciones de Proyecto.

| Código | Ud | Descripción | Rendimiento | Precio | Importe |
|---|---|---|---|---|---|
| mt38sch140a | Ud | Válvula de limitación de la temperatura de retorno para un circuito de calefacción, con rueda de termostato para regulación de la temperatura entre 20°C y 40°C, purgador de aire, conexiones eurocono de 3/4", instalada en caja de 145x145x55 mm, empotrable en pared, con tapa lacada en blanco de 155x155 mm, y 2 curvatubos de plástico. (material) | 1 | 95103.63 | 95103.630 |
| mt38sch065ad | Ud | Kit de 2 racores de cobre niquelado con salida roscada eurocono hembra, 16 mm x 3/4". (material) | 1 | 4322.16 | 4322.160 |
| mt38sch066f | Ud | Kit de 2 racores de cobre niquelado con salida roscada eurocono macho, 16 mm x 3/4". (material) | 1 | 6505.24 | 6505.240 |
| mo004 | h | Oficial calefaccionista. (mano de obra) | 0.235 | 12241.03 | 2876.642 |
| mo103 | h | Medio oficial calefaccionista. (mano de obra) | 0.235 | 8888.07 | 2088.696 |
| % | % | Herramientas | 2 % | 110896.368 | 2217.927 |
|  |  | Costes directos |  |  | 113114.295 |
