# Caldera eléctrica, doméstica, para calefacción y agua caliente sanitaria

- Propiedad del archivo: CYPE Ingenieros S.A.
- Formato: FIEBDC-3/2016
- Programa: Generador de precios de la construcción. CYPE Ingenieros, S.A.
- Fecha: 08/10/2024
- Ámbito geográfico: Argentina
- Divisa: ARS
- Costes indirectos: 3 %
- Gastos generales: 13 %
- Beneficio industrial: 6 %
- IVA: 21 %

## I Instalaciones

### IC Calefacción, refrigeración, climatización y agua caliente sanitaria

#### ICI Calderas eléctricas

**ICI011** Ud Caldera eléctrica, doméstica, para calefacción y agua caliente sanitaria
Caldera mural mixta eléctrica para calefacción y agua caliente sanitaria, potencia de 4,5 kW, constituida por cuerpo de caldera, envolvente, vaso de expansión, bomba, termostato y todos aquellos componentes necesarios para su funcionamiento incorporados en su interior; incluso accesorios de fijación. Totalmente montada, conexionada y probada.
Incluye: Replanteo mediante plantilla. Colocación y fijación de la caldera y sus componentes. Nivelación de los elementos. Conexionado de los elementos a la red. Puesta en marcha.
Criterio de cómputo de proyecto: Número de unidades previstas, según documentación gráfica de Proyecto.
Criterio de cómputo de obra: Se medirá el número de unidades realmente ejecutadas según especificaciones de Proyecto.

| Código | Ud | Descripción | Rendimiento | Precio | Importe |
|---|---|---|---|---|---|
| mt38cme010o | Ud | Caldera mural mixta eléctrica para calefacción y agua caliente sanitaria, potencia de 4,5 kW, constituida por cuerpo de caldera, envolvente, vaso de expansión, bomba, termostato y todos aquellos componentes necesarios para su funcionamiento incorporados en su interior; incluso accesorios de fijación. (material) | 1 | 1955017.15 | 1955017.150 |
| mt38www012 | Ud | Material auxiliar para instalaciones de calefacción y agua caliente sanitaria (material) | 1 | 2507.41 | 2507.410 |
| mo004 | h | Oficial calefaccionista. (mano de obra) | 3.526 | 33423.53 | 117851.367 |
| mo103 | h | Medio oficial calefaccionista. (mano de obra) | 3.526 | 24268.44 | 85570.519 |
| % | % | Herramientas | 2 % | 2160946.446 | 43218.929 |
|  |  | Costes directos |  |  | 2204165.375 |

## Recursos

**mt38cme010o** Ud Caldera mural mixta eléctrica para calefacción y agua caliente sanitaria
Datos técnicos: Coste energético 2376.552 MJ; Emisión de CO2 180.825 kg
Residuos:
- embalaje: re150101 Envases de papel y cartón. (componente de residuo); rendimiento 2.232 kg; Código LER 15 01 01; Masa del elemento 1 kg; Volumen 0.001333 m3
- embalaje: re170201 Madera. (componente de residuo); rendimiento 0.613 kg; Código LER 17 02 01; Masa del elemento 1 kg; Volumen 0.000909 m3
