# Pieza para formación de conducto rígido de descarga para climatizador evaporativo

- Propiedad del archivo: CYPE Ingenieros S.A.
- Formato: FIEBDC-3/2016
- Programa: Generador de precios de la construcción. CYPE Ingenieros, S.A.
- Fecha: 17/05/2024
- Ámbito geográfico: Argentina
- Divisa: ARS
- Costes indirectos: 3 %
- Gastos generales: 13 %
- Beneficio industrial: 6 %
- IVA: 21 %

## I Instalaciones

### IC Calefacción, refrigeración, climatización y agua caliente sanitaria

#### ICP Bioclimatización

**ICP035** Ud Pieza para formación de conducto rígido de descarga para climatizador evaporativo.
Tramo recto de conexión directa al difusor, de chapa de acero galvanizado, de 550x550x1500 mm. Incluso accesorios de montaje y elementos de fijación. Totalmente montado.
Incluye: Replanteo. Colocación y fijación.
Criterio de cómputo de proyecto: Número de unidades previstas, según documentación gráfica de Proyecto.
Criterio de cómputo de obra: Se medirá el número de unidades realmente ejecutadas según especificaciones de Proyecto.

| Código | Ud | Descripción | Rendimiento | Precio | Importe |
|---|---|---|---|---|---|
| mt42ter071a | Ud | Tramo recto de conexión directa al difusor, de chapa de acero galvanizado, de 550x550x1500 mm. (material) | 1 | 53177.43 | 53177.430 |
| mo005 | h | Oficial instalador de equipos de climatización. (mano de obra) | 0.116 | 12241.03 | 1419.959 |
| mo104 | h | Medio oficial instalador de equipos de climatización. (mano de obra) | 0.116 | 8888.07 | 1031.016 |
| % | % | Herramientas | 2 % | 55628.405 | 1112.568 |
|  |  | Costes directos |  |  | 56740.973 |

## Recursos

**mt42ter071a** Ud Tramo recto de conexión directa al difusor, de chapa de acero galvanizado, de 550x550x1500 mm
Datos técnicos: Coste energético 559.791 MJ; Emisión de CO2 41.264 kg
Residuos:
- embalaje: re150101 Envases de papel y cartón. (componente de residuo); rendimiento 0.075 kg; Código LER 15 01 01; Masa del elemento 1 kg; Volumen 0.001333 m3
