# Interacumulador con grupo hidráulico y central de control, para producción de agua caliente sanitaria

- Propiedad del archivo: CYPE Ingenieros S.A.
- Formato: FIEBDC-3/2016
- Programa: Generador de precios de la construcción. CYPE Ingenieros, S.A.
- Fecha: 17/05/2024
- Ámbito geográfico: Argentina
- Divisa: ARS
- Costes indirectos: 3 %
- Gastos generales: 13 %
- Beneficio industrial: 6 %
- IVA: 21 %

## I Instalaciones

### IC Calefacción, refrigeración, climatización y agua caliente sanitaria

#### ICS Sistemas de conducción de agua

**ICS053** Ud Interacumulador con grupo hidráulico y central de control, para producción de agua caliente sanitaria.
Interacumulador integral para vivienda unifamiliar, formado por: depósito de acero vitrificado de 375 l, 1685 mm de altura y 620 mm de diámetro, acabado exterior con forro de polipropileno acolchado desmontable, aislamiento de espuma rígida de poliuretano inyectado en molde, serpentín, protección contra corrosión mediante ánodo de magnesio con medidor de carga, grupo hidráulico con bomba, termómetro, válvulas de equilibrado, seguridad, retención, llenado y vaciado, central electrónica de tipo diferencial con entradas para 3 sondas de temperatura Pt1000, salida para un relé electromecánico y pantalla de monitorización, para funcionamiento manual o automático, apagado programable, refrigeración de captadores solares, limitación de la temperaturas máximas en el acumulador y en el captador solar, medidor calorífico, dispositivo antihielo, reloj horario y aviso de fallos. Incluso válvulas de corte, elementos de montaje y accesorios necesarios para su correcto funcionamiento.
Incluye: Replanteo. Colocación. Conexionado. Comprobación de su correcto funcionamiento.
Criterio de cómputo de proyecto: Número de unidades previstas, según documentación gráfica de Proyecto.
Criterio de cómputo de obra: Se medirá el número de unidades realmente ejecutadas según especificaciones de Proyecto.

| Código | Ud | Descripción | Rendimiento | Precio | Importe |
|---|---|---|---|---|---|
| mt38csg045e | Ud | Interacumulador integral para vivienda unifamiliar, formado por: depósito de acero vitrificado de 375 l, 1685 mm de altura y 620 mm de diámetro, acabado exterior con forro de polipropileno acolchado desmontable, aislamiento de espuma rígida de poliuretano inyectado en molde, serpentín, protección contra corrosión mediante ánodo de magnesio con medidor de carga, grupo hidráulico con bomba, termómetro, válvulas de equilibrado, seguridad, retención, llenado y vaciado, central electrónica de tipo diferencial con entradas para 3 sondas de temperatura Pt1000, salida para un relé electromecánico y pantalla de monitorización, para funcionamiento manual o automático, apagado programable, refrigeración de captadores solares, limitación de la temperaturas máximas en el acumulador y en el captador solar, medidor calorífico, dispositivo antihielo, reloj horario y aviso de fallos. (material) | 1 | 902181.19 | 902181.190 |
| mt37sve010c | Ud | Válvula de esfera de latón niquelado para roscar de 3/4". (material) | 4 | 87.01 | 348.040 |
| mt38www011 | Ud | Material auxiliar para instalaciones de agua caliente sanitaria (material) | 1 | 594.62 | 594.620 |
| mo004 | h | Oficial calefaccionista. (mano de obra) | 1.517 | 12241.03 | 18569.643 |
| mo103 | h | Medio oficial calefaccionista. (mano de obra) | 1.517 | 8888.07 | 13483.202 |
| % | % | Herramientas | 2 % | 935176.695 | 18703.534 |
|  |  | Costes directos |  |  | 953880.229 |

## Recursos

**mt38csg045e** Ud Interacumulador integral para vivienda unifamiliar
Datos técnicos: Coste energético 85.633 MJ; Emisión de CO2 0.800 kg
Residuos:
- embalaje: re150101 Envases de papel y cartón. (componente de residuo); rendimiento 2.297 kg; Código LER 15 01 01; Masa del elemento 1 kg; Volumen 0.001333 m3
- embalaje: re170201 Madera. (componente de residuo); rendimiento 0.621 kg; Código LER 17 02 01; Masa del elemento 1 kg; Volumen 0.000909 m3

**mt37sve010c** Ud Válvula de esfera de latón niquelado para roscar de 3/4"
Datos técnicos: Coste energético 720.409 MJ; Emisión de CO2 48.441 kg
Residuos:
- embalaje: re150101 Envases de papel y cartón; rendimiento 0.072 kg
