# Válvula para radiador

- Propiedad del archivo: CYPE Ingenieros S.A.
- Formato: FIEBDC-3/2016
- Programa: Generador de precios de la construcción. CYPE Ingenieros, S.A.
- Fecha: 17/05/2024
- Ámbito geográfico: Argentina
- Divisa: ARS
- Costes indirectos: 3 %
- Gastos generales: 13 %
- Beneficio industrial: 6 %
- IVA: 21 %

## I Instalaciones

### IC Calefacción, refrigeración, climatización y agua caliente sanitaria

#### ICS Sistemas de conducción de agua

**ICS077** Ud Válvula para radiador.
Llave manual para radiador, de asiento, de paso en escuadra, con conexión roscada de 24x19 mm compatible con adaptadores para caños multicapa y conexión de 1/2" de diámetro con el radiador, con cuerpo de latón, vástago de acero inoxidable, guarniciones de EPDM/HPF y mando manual de ABS, con adaptador para unión a compresión de caño de 18 mm de diámetro y 2 mm de espesor con rosca 24x19 mm. Incluso elementos de montaje y accesorios necesarios para su correcto funcionamiento.
Incluye: Replanteo. Colocación. Conexionado. Comprobación de su correcto funcionamiento.
Criterio de cómputo de proyecto: Número de unidades previstas, según documentación gráfica de Proyecto.
Criterio de cómputo de obra: Se medirá el número de unidades realmente ejecutadas según especificaciones de Proyecto.

| Código | Ud | Descripción | Rendimiento | Precio | Importe |
|---|---|---|---|---|---|
| mt38alb515a | Ud | Llave manual para radiador, de asiento, de paso en escuadra, con conexión roscada de 24x19 mm compatible con adaptadores para caños multicapa y conexión de 1/2" de diámetro con el radiador, con cuerpo de latón, vástago de acero inoxidable, guarniciones de EPDM/HPF y mando manual de ABS. (material) | 1 | 3718.42 | 3718.420 |
| mt38alb500c | Ud | Adaptador para unión a compresión de caño de 18 mm de diámetro y 2 mm de espesor con rosca 24x19 mm. (material) | 1 | 1557.34 | 1557.340 |
| mt38www012 | Ud | Material auxiliar para instalaciones de calefacción y agua caliente sanitaria (material) | 0.1 | 861.18 | 86.118 |
| mo004 | h | Oficial calefaccionista. (mano de obra) | 0.117 | 12241.03 | 1432.201 |
| mo103 | h | Medio oficial calefaccionista. (mano de obra) | 0.117 | 8888.07 | 1039.904 |
| % | % | Herramientas | 2 % | 7833.983 | 156.680 |
|  |  | Costes directos |  |  | 7990.663 |

## Recursos

**mt38alb515a** Ud Llave manual para radiador
Datos técnicos: Coste energético 55.095 MJ; Emisión de CO2 3.852 kg
Residuos:
- embalaje: re150101 Envases de papel y cartón. (componente de residuo); rendimiento 0.072 kg; Código LER 15 01 01; Masa del elemento 1 kg; Volumen 0.001333 m3

**mt38alb500c** Ud Adaptador para unión a compresión de caño de 18 mm de diámetro y 2 mm de espesor con rosca 24x19 mm
Datos técnicos: Coste energético 0.039 MJ; Emisión de CO2 0.061 kg
Residuos:
- embalaje: re150101 Envases de papel y cartón; rendimiento 0.072 kg
