# Medidor calorífico

- Propiedad del archivo: CYPE Ingenieros S.A.
- Formato: FIEBDC-3/2016
- Programa: Generador de precios de la construcción. CYPE Ingenieros, S.A.
- Fecha: 17/05/2024
- Ámbito geográfico: Argentina
- Divisa: ARS
- Costes indirectos: 3 %
- Gastos generales: 13 %
- Beneficio industrial: 6 %
- IVA: 21 %

## I Instalaciones

### IC Calefacción, refrigeración, climatización y agua caliente sanitaria

#### ICS Sistemas de conducción de agua

**ICS085** Ud Medidor calorífico.
Medidor de energía para calefacción, de chorro simple, diámetro nominal 1/2", para caudal nominal 1,5 m³/h, de lectura directa, formado por un medidor volumétrico, un módulo electrónico para lectura de datos, extraíble, para cómputo de temperaturas del medidor de energía y configuración de la cantidad de pulsos con batería interna de 3 V y dos sondas de temperatura, una para la ida y otra para el retorno, con T portasonda de temperatura, de 1/2" de diámetro.
Incluye: Replanteo. Colocación. Conexionado. Comprobación de su correcto funcionamiento.
Criterio de cómputo de proyecto: Número de unidades previstas, según documentación gráfica de Proyecto.
Criterio de cómputo de obra: Se medirá el número de unidades realmente ejecutadas según especificaciones de Proyecto.

| Código | Ud | Descripción | Rendimiento | Precio | Importe |
|---|---|---|---|---|---|
| mt38alb730aa | Ud | Medidor de energía para calefacción, de chorro simple, diámetro nominal 1/2", para caudal nominal 1,5 m³/h, de lectura directa, formado por un medidor volumétrico, un módulo electrónico para lectura de datos, extraíble, para cómputo de temperaturas del medidor de energía y configuración de la cantidad de pulsos con batería interna de 3 V y dos sondas de temperatura, una para la ida y otra para el retorno. (material) | 1 | 95117.29 | 95117.290 |
| mt38alb732a | Ud | Juego de racores, de 1/2" de diámetro, para medidor de energía. (material) | 1 | 1474.17 | 1474.170 |
| mt38alb731a | Ud | T portasonda de temperatura, de 1/2" de diámetro, para medidor de energía. (material) | 2 | 6057.43 | 12114.860 |
| mt38www012 | Ud | Material auxiliar para instalaciones de calefacción y agua caliente sanitaria (material) | 0.05 | 861.18 | 43.059 |
| mo004 | h | Oficial calefaccionista. (mano de obra) | 0.467 | 12241.03 | 5716.561 |
| % | % | Herramientas | 2 % | 114465.940 | 2289.319 |
|  |  | Costes directos |  |  | 116755.259 |

## Recursos

**mt38alb730aa** Ud Medidor de energía para calefacción
Datos técnicos: Coste energético 0.046 MJ; Emisión de CO2 0.073 kg
Residuos:
- embalaje: re150101 Envases de papel y cartón. (componente de residuo); rendimiento 0.086 kg; Código LER 15 01 01; Masa del elemento 1 kg; Volumen 0.001333 m3

**mt38alb732a** Ud Juego de racores, de 1/2" de diámetro, para medidor de energía
Datos técnicos: Coste energético 0.039 MJ; Emisión de CO2 0.061 kg
Residuos:
- embalaje: re150101 Envases de papel y cartón; rendimiento 0.072 kg

**mt38alb731a** Ud T portasonda de temperatura, de 1/2" de diámetro, para medidor de energía
Datos técnicos: Coste energético 0.039 MJ; Emisión de CO2 0.061 kg
Residuos:
- embalaje: re150101 Envases de papel y cartón; rendimiento 0.072 kg
