# Equipo premontado con medidor de agua

- Propiedad del archivo: CYPE Ingenieros S.A.
- Formato: FIEBDC-3/2016
- Programa: Generador de precios de la construcción. CYPE Ingenieros, S.A.
- Fecha: 17/05/2024
- Ámbito geográfico: Argentina
- Divisa: ARS
- Costes indirectos: 3 %
- Gastos generales: 13 %
- Beneficio industrial: 6 %
- IVA: 21 %

## I Instalaciones

### IC Calefacción, refrigeración, climatización y agua caliente sanitaria

#### ICS Sistemas de conducción de agua

**ICS092** Ud Equipo premontado con medidor de agua.
Equipo premontado para distribución de agua caliente sanitaria a 3 viviendas, con 3 medidores de 2,5 m³/h de caudal nominal y DN 15 mm de lectura directa, con llaves de corte, llaves de corte con función antirretorno, colector modular componible DN 32 mm con tapón ciego y carcasa de polietileno expandido de 15 mm de espesor para aislamiento térmico.
Incluye: Replanteo. Colocación. Conexionado.
Criterio de cómputo de proyecto: Número de unidades previstas, según documentación gráfica de Proyecto.
Criterio de cómputo de obra: Se medirá el número de unidades realmente ejecutadas según especificaciones de Proyecto.

| Código | Ud | Descripción | Rendimiento | Precio | Importe |
|---|---|---|---|---|---|
| mt38alb780ibc | Ud | Equipo premontado para distribución de agua caliente sanitaria a 3 viviendas, con 3 medidores de 2,5 m³/h de caudal nominal y DN 15 mm de lectura directa, con llaves de corte, llaves de corte con función antirretorno, colector modular componible DN 32 mm con tapón ciego y carcasa de polietileno expandido de 15 mm de espesor para aislamiento térmico. (material) | 1 | 189847.42 | 189847.420 |
| mt38www012 | Ud | Material auxiliar para instalaciones de calefacción y agua caliente sanitaria (material) | 1 | 861.18 | 861.180 |
| mo004 | h | Oficial calefaccionista. (mano de obra) | 1.167 | 12241.03 | 14285.282 |
| % | % | Herramientas | 2 % | 204993.882 | 4099.878 |
|  |  | Costes directos |  |  | 209093.760 |
