# Medidor calorífico

- Propiedad del archivo: CYPE Ingenieros S.A.
- Formato: FIEBDC-3/2016
- Programa: Generador de precios de la construcción. CYPE Ingenieros, S.A.
- Fecha: 17/05/2024
- Ámbito geográfico: Argentina
- Divisa: ARS
- Costes indirectos: 3 %
- Gastos generales: 13 %
- Beneficio industrial: 6 %
- IVA: 21 %

## I Instalaciones

### IC Calefacción, refrigeración, climatización y agua caliente sanitaria

#### ICS Sistemas de conducción de agua

**ICS085** Ud Medidor calorífico.
Medidor de energía, diámetro nominal 3/4", para caudal nominal 2,5 m³/h, formado por un medidor volumétrico por ultrasonidos, un módulo electrónico para lectura de datos, extraíble, para cómputo de temperaturas del medidor de energía entre 5°C y 150°C, con módulo para lectura a distancia del medidor mediante bus de comunicación M-bus, dos sondas de temperatura Pt 1000, una para la ida y otra para el retorno y dos entradas de impulsos para medidores de agua caliente sanitaria, con T portasonda de temperatura, de 3/4" de diámetro.
Incluye: Replanteo. Colocación. Conexionado. Comprobación de su correcto funcionamiento.
Criterio de cómputo de proyecto: Número de unidades previstas, según documentación gráfica de Proyecto.
Criterio de cómputo de obra: Se medirá el número de unidades realmente ejecutadas según especificaciones de Proyecto.

| Código | Ud | Descripción | Rendimiento | Precio | Importe |
|---|---|---|---|---|---|
| mt38alb729a | Ud | Medidor de energía, diámetro nominal 3/4", para caudal nominal 2,5 m³/h, formado por un medidor volumétrico por ultrasonidos, un módulo electrónico para lectura de datos, extraíble, para cómputo de temperaturas del medidor de energía entre 5°C y 150°C, con módulo para lectura a distancia del medidor mediante bus de comunicación M-bus, dos sondas de temperatura Pt 1000, una para la ida y otra para el retorno y dos entradas de impulsos para medidores de agua caliente sanitaria (material) | 1 | 147537.38 | 147537.380 |
| mt38alb732b | Ud | Juego de racores, de 3/4" de diámetro, para medidor de energía. (material) | 1 | 2210.66 | 2210.660 |
| mt38alb731b | Ud | T portasonda de temperatura, de 3/4" de diámetro, para medidor de energía. (material) | 2 | 4110.66 | 8221.320 |
| mt38www012 | Ud | Material auxiliar para instalaciones de calefacción y agua caliente sanitaria (material) | 0.05 | 861.18 | 43.059 |
| mo004 | h | Oficial calefaccionista. (mano de obra) | 0.467 | 12241.03 | 5716.561 |
| % | % | Herramientas | 2 % | 163728.980 | 3274.580 |
|  |  | Costes directos |  |  | 167003.560 |

## Recursos

**mt38alb729a** Ud Medidor de energía
Datos técnicos: Coste energético 0.046 MJ; Emisión de CO2 0.073 kg
Residuos:
- embalaje: re150101 Envases de papel y cartón. (componente de residuo); rendimiento 0.086 kg; Código LER 15 01 01; Masa del elemento 1 kg; Volumen 0.001333 m3

**mt38alb732b** Ud Juego de racores, de 3/4" de diámetro, para medidor de energía
Datos técnicos: Coste energético 0.039 MJ; Emisión de CO2 0.061 kg
Residuos:
- embalaje: re150101 Envases de papel y cartón; rendimiento 0.072 kg

**mt38alb731b** Ud T portasonda de temperatura, de 3/4" de diámetro, para medidor de energía
Datos técnicos: Coste energético 0.039 MJ; Emisión de CO2 0.061 kg
Residuos:
- embalaje: re150101 Envases de papel y cartón; rendimiento 0.072 kg
