# Sonda de detección de fugas de agua

- Propiedad del archivo: CYPE Ingenieros S.A.
- Formato: FIEBDC-3/2016
- Programa: Generador de precios de la construcción. CYPE Ingenieros, S.A.
- Fecha: 08/10/2024
- Ámbito geográfico: Argentina
- Divisa: ARS
- Costes indirectos: 3 %
- Gastos generales: 13 %
- Beneficio industrial: 6 %
- IVA: 21 %

## I Instalaciones

### ID Seguridad

#### IDI Detectores de inundación

**IDI105** Ud Sonda de detección de fugas de agua.
Sonda de detección de fugas de agua, de 40x33x17 mm, con carcasa de ABS y placa de circuito impreso. Incluso elementos de fijación.
Incluye: Colocación y fijación. Montaje, conexionado y comprobación de su correcto funcionamiento.
Criterio de cómputo de proyecto: Número de unidades previstas, según documentación gráfica de Proyecto.
Criterio de cómputo de obra: Se medirá el número de unidades realmente ejecutadas según especificaciones de Proyecto.

| Código | Ud | Descripción | Rendimiento | Precio | Importe |
|---|---|---|---|---|---|
| mt41die155a | Ud | Sonda de detección de fugas de agua, de 40x33x17 mm, con carcasa de ABS y placa de circuito impreso, con elementos de fijación. (material) | 1 | 7426.72 | 7426.720 |
| mo006 | h | Oficial instalador de redes y equipos de detección y seguridad. (mano de obra) | 0.139 | 33423.53 | 4645.871 |
| mo105 | h | Medio oficial instalador de redes y equipos de detección y seguridad. (mano de obra) | 0.139 | 24268.44 | 3373.313 |
| % | % | Herramientas | 2 % | 15445.904 | 308.918 |
|  |  | Costes directos |  |  | 15754.822 |
