# Detector de inundación vía radio

- Propiedad del archivo: CYPE Ingenieros S.A.
- Formato: FIEBDC-3/2016
- Programa: Generador de precios de la construcción. CYPE Ingenieros, S.A.
- Fecha: 17/05/2024
- Ámbito geográfico: Argentina
- Divisa: ARS
- Costes indirectos: 3 %
- Gastos generales: 13 %
- Beneficio industrial: 6 %
- IVA: 21 %

## I Instalaciones

### ID Seguridad

#### IDR Centrales de intrusión vía radio

**IDR042** Ud Detector de inundación vía radio.
Detector de inundación con comunicación vía radio, retardo de 30 segundos para evitar falsas alarmas, con batería de litio de 12 V y cable de 2,4 m. Incluso elementos de fijación.
Incluye: Replanteo. Fijación a la superficie soporte. Montaje, conexionado y comprobación de su correcto funcionamiento.
Criterio de cómputo de proyecto: Número de unidades previstas, según documentación gráfica de Proyecto.
Criterio de cómputo de obra: Se medirá el número de unidades realmente ejecutadas según especificaciones de Proyecto.

| Código | Ud | Descripción | Rendimiento | Precio | Importe |
|---|---|---|---|---|---|
| mt41ing242a | Ud | Detector de inundación con comunicación vía radio, retardo de 30 segundos para evitar falsas alarmas, con batería de litio de 12 V y cable de 2,4 m. Incluso elementos de fijación. (material) | 1 | 35442.19 | 35442.190 |
| mo006 | h | Oficial instalador de redes y equipos de detección y seguridad. (mano de obra) | 0.232 | 12241.03 | 2839.919 |
| mo105 | h | Medio oficial instalador de redes y equipos de detección y seguridad. (mano de obra) | 0.232 | 8888.07 | 2062.032 |
| % | % | Herramientas | 2 % | 40344.141 | 806.883 |
|  |  | Costes directos |  |  | 41151.024 |
