# Sirena exterior vía radio

- Propiedad del archivo: CYPE Ingenieros S.A.
- Formato: FIEBDC-3/2016
- Programa: Generador de precios de la construcción. CYPE Ingenieros, S.A.
- Fecha: 08/10/2024
- Ámbito geográfico: Argentina
- Divisa: ARS
- Costes indirectos: 3 %
- Gastos generales: 13 %
- Beneficio industrial: 6 %
- IVA: 21 %

## I Instalaciones

### ID Seguridad

#### IDR Centrales de intrusión vía radio

**IDR050** Ud Sirena exterior vía radio.
Sirena con comunicación vía radio, comunicación bidireccional con la central, con alimentación a 12 V, luces estroboscópicas titilantes y memoria de alarma. Instalación en paramento exterior. Incluso elementos de fijación.
Incluye: Replanteo. Fijación al paramento. Montaje, conexionado y comprobación de su correcto funcionamiento.
Criterio de cómputo de proyecto: Número de unidades previstas, según documentación gráfica de Proyecto.
Criterio de cómputo de obra: Se medirá el número de unidades realmente ejecutadas según especificaciones de Proyecto.

| Código | Ud | Descripción | Rendimiento | Precio | Importe |
|---|---|---|---|---|---|
| mt41ing250a | Ud | Sirena con comunicación vía radio, comunicación bidireccional con la central, con alimentación a 12 V, luces estroboscópicas titilantes y memoria de alarma, para instalar en paramento exterior. Incluso elementos de fijación. (material) | 1 | 310393.72 | 310393.720 |
| mo006 | h | Oficial instalador de redes y equipos de detección y seguridad. (mano de obra) | 0.232 | 33423.53 | 7754.259 |
| mo105 | h | Medio oficial instalador de redes y equipos de detección y seguridad. (mano de obra) | 0.232 | 24268.44 | 5630.278 |
| % | % | Herramientas | 2 % | 323778.257 | 6475.565 |
|  |  | Costes directos |  |  | 330253.822 |
