# Sistema de alimentación ininterrumpida (SAI)

- Propiedad del archivo: CYPE Ingenieros S.A.
- Formato: FIEBDC-3/2016
- Programa: Generador de precios de la construcción. CYPE Ingenieros, S.A.
- Fecha: 17/05/2024
- Ámbito geográfico: Argentina
- Divisa: ARS
- Costes indirectos: 3 %
- Gastos generales: 13 %
- Beneficio industrial: 6 %
- IVA: 21 %

## I Instalaciones

### IE Eléctricas

#### IEA Sistemas de alimentación

**IEA010** Ud Sistema de alimentación ininterrumpida (SAI).
Sistema de alimentación ininterrumpida Off-Line, de 0,4 kVA de potencia, para alimentación monofásica, compuesto por rectificador de corriente y cargador de batería, batería, inversor estático electrónico, supervisor de red y conmutador. Incluso accesorios necesarios para su correcta instalación.
Incluye: Montaje y fijación. Conexionado y puesta en marcha.
Criterio de cómputo de proyecto: Número de unidades previstas, según documentación gráfica de Proyecto.
Criterio de cómputo de obra: Se medirá el número de unidades realmente ejecutadas según especificaciones de Proyecto.

| Código | Ud | Descripción | Rendimiento | Precio | Importe |
|---|---|---|---|---|---|
| mt35sai010aa | Ud | Sistema de alimentación ininterrumpida Off-Line, de 0,4 kVA de potencia, para alimentación monofásica, compuesto por rectificador de corriente y cargador de batería, batería, inversor estático electrónico, supervisor de red y conmutador. (material) | 1 | 109389.47 | 109389.470 |
| mo003 | h | Oficial electricista. (mano de obra) | 1.192 | 12241.03 | 14591.308 |
| mo102 | h | Medio oficial electricista. (mano de obra) | 1.192 | 8888.07 | 10594.579 |
| % | % | Herramientas | 2 % | 134575.357 | 2691.507 |
|  |  | Costes directos |  |  | 137266.864 |
