# Estación de recarga de coches eléctricos

- Propiedad del archivo: CYPE Ingenieros S.A.
- Formato: FIEBDC-3/2016
- Programa: Generador de precios de la construcción. CYPE Ingenieros, S.A.
- Fecha: 17/05/2024
- Ámbito geográfico: Argentina
- Divisa: ARS
- Costes indirectos: 3 %
- Gastos generales: 13 %
- Beneficio industrial: 6 %
- IVA: 21 %

## I Instalaciones

### IE Eléctricas

#### IEB Recarga de vehículos eléctricos

**IEB010** Ud Estación de recarga de coches eléctricos.
Estación de recarga de coches eléctricos compuesta por caja de recarga de vehículo eléctrico con pantalla táctil y lector de tarjeta RFID, para modo de carga 3, según IEC 61851-1, de 221x152x115 mm, color negro, con grados de protección IP54 e IK10, para alimentación trifásica a 400 V y 50 Hz de frecuencia, de 11 kW de potencia, con un conector tipo 2, intensidad máxima de 16 A, según IEC 62196, soporte de conector y 5 m de cable, con comunicación 4G, vía Wi-Fi, vía Ethernet y vía Bluetooth para control desde un smartphone, tablet o PC, lector de tarjeta SIM para conexión a internet, indicador del estado de carga con led multicolor e interruptor diferencial para protección contra fugas de corriente continua, con acceso a menú de control y programación, mediante contraseña, tarjeta RFID y a través de la App, con medidor eléctrico trifásico, con certificado MID. Incluso elementos de fijación y cuantos accesorios sean necesarios para su correcta instalación.
Incluye: Replanteo. Colocación. Conexionado.
Criterio de cómputo de proyecto: Número de unidades previstas, según documentación gráfica de Proyecto.
Criterio de cómputo de obra: Se medirá el número de unidades realmente ejecutadas según especificaciones de Proyecto.

| Código | Ud | Descripción | Rendimiento | Precio | Importe |
|---|---|---|---|---|---|
| mt35crg155a | Ud | Caja de recarga de vehículo eléctrico con pantalla táctil y lector de tarjeta RFID, para modo de carga 3, según IEC 61851-1, de 221x152x115 mm, color negro, con grados de protección IP54 e IK10, para alimentación trifásica a 400 V y 50 Hz de frecuencia, de 11 kW de potencia, con un conector tipo 2, intensidad máxima de 16 A, según IEC 62196, soporte de conector y 5 m de cable, con comunicación 4G, vía Wi-Fi, vía Ethernet y vía Bluetooth para control desde un smartphone, tablet o PC, lector de tarjeta SIM para conexión a internet, indicador del estado de carga con led multicolor e interruptor diferencial para protección contra fugas de corriente continua, con acceso a menú de control y programación, mediante contraseña, tarjeta RFID y a través de la App, incluso elementos de fijación. (material) | 1 | 395832 | 395832.000 |
| mt35crg126b | Ud | Medidor eléctrico trifásico, con certificado MID, montaje sobre carril DIN. (material) | 1 | 85707.22 | 85707.220 |
| mo003 | h | Oficial electricista. (mano de obra) | 1.448 | 12241.03 | 17725.011 |
| mo102 | h | Medio oficial electricista. (mano de obra) | 1.448 | 8888.07 | 12869.925 |
| % | % | Herramientas | 2 % | 512134.156 | 10242.683 |
|  |  | Costes directos |  |  | 522376.839 |
