# Armario de conexiones

- Propiedad del archivo: CYPE Ingenieros S.A.
- Formato: FIEBDC-3/2016
- Programa: Generador de precios de la construcción. CYPE Ingenieros, S.A.
- Fecha: 08/10/2024
- Ámbito geográfico: Argentina
- Divisa: ARS
- Costes indirectos: 3 %
- Gastos generales: 13 %
- Beneficio industrial: 6 %
- IVA: 21 %

## I Instalaciones

### IE Eléctricas

#### IEF Solar fotovoltaica

**IEF050** Ud Armario de conexiones.
Armario monobloc de poliéster reforzado con fibra de vidrio, de 400x500x200 mm, color gris RAL 7035, con grados de protección IP66 e IK10. Instalación en superficie.
Incluye: Replanteo. Colocación y fijación.
Criterio de cómputo de proyecto: Número de unidades previstas, según documentación gráfica de Proyecto.
Criterio de cómputo de obra: Se medirá el número de unidades realmente ejecutadas según especificaciones de Proyecto.

| Código | Ud | Descripción | Rendimiento | Precio | Importe |
|---|---|---|---|---|---|
| mt35aeg010d | Ud | Armario monobloc de poliéster reforzado con fibra de vidrio, de 400x500x200 mm, color gris RAL 7035, con grados de protección IP66 e IK10. (material) | 1 | 84529.33 | 84529.330 |
| mo003 | h | Oficial electricista. (mano de obra) | 0.254 | 33423.53 | 8489.577 |
| mo102 | h | Medio oficial electricista. (mano de obra) | 0.254 | 24268.44 | 6164.184 |
| % | % | Herramientas | 2 % | 99183.091 | 1983.662 |
|  |  | Costes directos |  |  | 101166.753 |
