# Pulsador empotrado, antivandálico

- Propiedad del archivo: CYPE Ingenieros S.A.
- Formato: FIEBDC-3/2016
- Programa: Generador de precios de la construcción. CYPE Ingenieros, S.A.
- Fecha: 17/05/2024
- Ámbito geográfico: Argentina
- Divisa: ARS
- Costes indirectos: 3 %
- Gastos generales: 13 %
- Beneficio industrial: 6 %
- IVA: 21 %

## I Instalaciones

### IE Eléctricas

#### IEM Mecanismos

**IEM052** Ud Pulsador empotrado, antivandálico.
Pulsador antivandálico, con grados de protección IP40 e IK07, gama media, intensidad asignada 10 AX, tensión asignada 250 V, con un contacto NA, con tecla simple, de color blanco y marco embellecedor para 1 elemento, de color. Instalación empotrada.
Criterio de valoración económica: El precio no incluye la caja para mecanismo empotrado.
Incluye: Montaje, conexionado y comprobación de su correcto funcionamiento.
Criterio de cómputo de proyecto: Número de unidades previstas, según documentación gráfica de Proyecto.
Criterio de cómputo de obra: Se medirá el número de unidades realmente ejecutadas según especificaciones de Proyecto.

| Código | Ud | Descripción | Rendimiento | Precio | Importe |
|---|---|---|---|---|---|
| mt33gmg420a | Ud | Pulsador antivandálico, con grados de protección IP40 e IK07, según IEC 60439, para empotrar, gama media, intensidad asignada 10 AX, tensión asignada 250 V, con un contacto NA, según EN 60669. (material) | 1 | 1869.56 | 1869.560 |
| mt33gmg425a | Ud | Tecla simple antivandálica, con grados de protección IP40 e IK07, según IEC 60439, para pulsador, gama media, de color blanco. (material) | 1 | 1483.72 | 1483.720 |
| mt33gmg960b | Ud | Marco embellecedor antivandálico, con grados de protección IP40 e IK07, según IEC 60439, para 1 elemento, gama media, de color. (material) | 1 | 3210.08 | 3210.080 |
| mo003 | h | Oficial electricista. (mano de obra) | 0.232 | 12241.03 | 2839.919 |
| % | % | Herramientas | 2 % | 9403.279 | 188.066 |
|  |  | Costes directos |  |  | 9591.345 |
