# Marco embellecedor de mecanismos empotrados

- Propiedad del archivo: CYPE Ingenieros S.A.
- Formato: FIEBDC-3/2016
- Programa: Generador de precios de la construcción. CYPE Ingenieros, S.A.
- Fecha: 17/05/2024
- Ámbito geográfico: Argentina
- Divisa: ARS
- Costes indirectos: 3 %
- Gastos generales: 13 %
- Beneficio industrial: 6 %
- IVA: 21 %

## I Instalaciones

### IE Eléctricas

#### IEM Mecanismos

**IEM150** Ud Marco embellecedor de mecanismos empotrados.
Marco embellecedor para 2 elementos, gama media, de color especial.
Incluye: Replanteo. Montaje.
Criterio de cómputo de proyecto: Número de unidades previstas, según documentación gráfica de Proyecto.
Criterio de cómputo de obra: Se medirá el número de unidades realmente ejecutadas según especificaciones de Proyecto.

| Código | Ud | Descripción | Rendimiento | Precio | Importe |
|---|---|---|---|---|---|
| mt33gmg950f | Ud | Marco embellecedor para 2 elementos, gama media, de color especial. (material) | 1 | 2700.93 | 2700.930 |
| mo003 | h | Oficial electricista. (mano de obra) | 0.046 | 12241.03 | 563.087 |
| % | % | Herramientas | 2 % | 3264.017 | 65.280 |
|  |  | Costes directos |  |  | 3329.297 |
