# Conmutador de cruce empotrado

- Propiedad del archivo: CYPE Ingenieros S.A.
- Formato: FIEBDC-3/2016
- Programa: Generador de precios de la construcción. CYPE Ingenieros, S.A.
- Fecha: 17/05/2024
- Ámbito geográfico: Argentina
- Divisa: ARS
- Costes indirectos: 3 %
- Gastos generales: 13 %
- Beneficio industrial: 6 %
- IVA: 21 %

## I Instalaciones

### IE Eléctricas

#### IEM Mecanismos

**IEM040** Ud Conmutador de cruce empotrado.
Conmutador de cruce, gama básica, intensidad asignada 10 AX, tensión asignada 250 V, con tecla simple, de color blanco y marco embellecedor para 1 elemento, de color blanco. Instalación empotrada.
Criterio de valoración económica: El precio no incluye la caja para mecanismo empotrado.
Incluye: Montaje, conexionado y comprobación de su correcto funcionamiento.
Criterio de cómputo de proyecto: Número de unidades previstas, según documentación gráfica de Proyecto.
Criterio de cómputo de obra: Se medirá el número de unidades realmente ejecutadas según especificaciones de Proyecto.

| Código | Ud | Descripción | Rendimiento | Precio | Importe |
|---|---|---|---|---|---|
| mt33gbg300a | Ud | Conmutador de cruce para empotrar, gama básica, intensidad asignada 10 AX, tensión asignada 250 V, según EN 60669. (material) | 1 | 3727.19 | 3727.190 |
| mt33gbg105a | Ud | Tecla simple, para interruptor/conmutador, gama básica, de color blanco. (material) | 1 | 692.14 | 692.140 |
| mt33gbg950a | Ud | Marco embellecedor para 1 elemento, gama básica, de color blanco. (material) | 1 | 795.56 | 795.560 |
| mo003 | h | Oficial electricista. (mano de obra) | 0.22 | 12241.03 | 2693.027 |
| % | % | Herramientas | 2 % | 7907.917 | 158.158 |
|  |  | Costes directos |  |  | 8066.075 |
