# Red de equipotencialidad

- Propiedad del archivo: CYPE Ingenieros S.A.
- Formato: FIEBDC-3/2016
- Programa: Generador de precios de la construcción. CYPE Ingenieros, S.A.
- Fecha: 08/10/2024
- Ámbito geográfico: Argentina
- Divisa: ARS
- Costes indirectos: 3 %
- Gastos generales: 13 %
- Beneficio industrial: 6 %
- IVA: 21 %

## I Instalaciones

### IE Eléctricas

#### IEP Puesta a tierra

**IEP030** Ud Red de equipotencialidad.
Red de equipotencialidad en cuarto húmedo mediante conductor rígido de cobre de 4 mm² de sección, conectando a tierra todas las canalizaciones metálicas existentes y todos los elementos conductores que resulten accesibles mediante abrazaderas de latón. Incluso cajas de empalmes y regletas. Totalmente montada, conexionada y probada.
Incluye: Replanteo. Conexionado del electrodo y la línea de enlace. Montaje del punto de puesta a tierra. Trazado de la línea principal de tierra. Sujeción. Trazado de ramales a 45° de tierra. Conexionado de las ramales a 45°. Conexión a masa de la red.
Criterio de cómputo de proyecto: Número de unidades previstas, según documentación gráfica de Proyecto.
Criterio de cómputo de obra: Se medirá el número de unidades realmente ejecutadas según especificaciones de Proyecto.

| Código | Ud | Descripción | Rendimiento | Precio | Importe |
|---|---|---|---|---|---|
| mt35ttc020c | m | Conductor rígido unipolar de cobre, aislado, 750 V y 4 mm² de sección, para red equipotencial. (material) | 7 | 585.06 | 4095.420 |
| mt35ttc030 | Ud | Abrazadera de latón. (material) | 5 | 1671.6 | 8358.000 |
| mt35www020 | Ud | Material auxiliar para instalaciones de toma de tierra. (material) | 0.25 | 1373.11 | 343.278 |
| mo003 | h | Oficial electricista. (mano de obra) | 0.925 | 33423.53 | 30916.765 |
| mo102 | h | Medio oficial electricista. (mano de obra) | 0.925 | 24268.44 | 22448.307 |
| % | % | Herramientas | 2 % | 66161.770 | 1323.235 |
|  |  | Costes directos |  |  | 67485.005 |

Residuos:
- colocación: mt35ttc020c Conductor rígido unipolar de cobre, aislado, 750 V y 4 mm² de sección, para red equipotencial; factor de residuo 0.0164888

## Recursos

**mt35ttc020c** m Conductor rígido unipolar de cobre, aislado, 750 V y 4 mm² de sección, para red equipotencial
Datos técnicos: Coste energético 1.347 MJ; Emisión de CO2 0.081 kg; Código LER 17 04 11; Masa del elemento 0.0356 kg; Volumen 0.000024 m3
Residuos:
- embalaje: re150101 Envases de papel y cartón. (componente de residuo); rendimiento 0.065 kg; Código LER 15 01 01; Masa del elemento 1 kg; Volumen 0.001333 m3
