# Condensador

- Propiedad del archivo: CYPE Ingenieros S.A.
- Formato: FIEBDC-3/2016
- Programa: Generador de precios de la construcción. CYPE Ingenieros, S.A.
- Fecha: 17/05/2024
- Ámbito geográfico: Argentina
- Divisa: ARS
- Costes indirectos: 3 %
- Gastos generales: 13 %
- Beneficio industrial: 6 %
- IVA: 21 %

## I Instalaciones

### IE Eléctricas

#### IEQ Equipos para corregir el factor de potencia

**IEQ010** Ud Condensador.
Condensador para 50 kVAr de potencia reactiva, alimentación trifásica a 400 V de tensión y 50 Hz de frecuencia, con gabinete metálico con pie de soporte y grado de protección IP21, de 360x140x1093 mm, contactores con bloque de preinserción y resistencia de descarga rápida, y fusibles de alto poder de corte de 160 A. Incluso accesorios necesarios para su correcta instalación.
Incluye: Montaje y fijación. Conexionado y puesta en marcha.
Criterio de cómputo de proyecto: Número de unidades previstas, según documentación gráfica de Proyecto.
Criterio de cómputo de obra: Se medirá el número de unidades realmente ejecutadas según especificaciones de Proyecto.

| Código | Ud | Descripción | Rendimiento | Precio | Importe |
|---|---|---|---|---|---|
| mt35pci040hh | Ud | Condensador para 50 kVAr de potencia reactiva, alimentación trifásica a 400 V de tensión y 50 Hz de frecuencia, con gabinete metálico con pie de soporte y grado de protección IP21, de 360x140x1093 mm, contactores con bloque de preinserción y resistencia de descarga rápida, y fusibles de alto poder de corte de 160 A. (material) | 1 | 743713.15 | 743713.150 |
| mo003 | h | Oficial electricista. (mano de obra) | 2.384 | 12241.03 | 29182.616 |
| mo102 | h | Medio oficial electricista. (mano de obra) | 2.384 | 8888.07 | 21189.159 |
| % | % | Herramientas | 2 % | 794084.925 | 15881.699 |
|  |  | Costes directos |  |  | 809966.624 |

## Recursos

**mt35pci040hh** Ud Condensador para 50 kVAr de potencia reactiva
Datos técnicos: Coste energético 1811.372 MJ; Emisión de CO2 115.639 kg
Residuos:
- embalaje: re150101 Envases de papel y cartón. (componente de residuo); rendimiento 2.143 kg; Código LER 15 01 01; Masa del elemento 1 kg; Volumen 0.001333 m3
