# Válvula de retención

- Propiedad del archivo: CYPE Ingenieros S.A.
- Formato: FIEBDC-3/2016
- Programa: Generador de precios de la construcción. CYPE Ingenieros, S.A.
- Fecha: 08/10/2024
- Ámbito geográfico: Argentina
- Divisa: ARS
- Costes indirectos: 3 %
- Gastos generales: 13 %
- Beneficio industrial: 6 %
- IVA: 21 %

## I Instalaciones

### IF Plomería

#### IFW Elementos

**IFW040** Ud Válvula de retención.
Válvula de retención de doble clapeta, con cuerpo de hierro fundido y clapeta, eje y resorte de acero inoxidable, DN 125 mm, PN 16 atm.
Incluye: Replanteo. Colocación. Conexionado y comprobación de su correcto funcionamiento.
Criterio de cómputo de proyecto: Número de unidades previstas, según documentación gráfica de Proyecto.
Criterio de cómputo de obra: Se medirá el número de unidades realmente ejecutadas según especificaciones de Proyecto.

| Código | Ud | Descripción | Rendimiento | Precio | Importe |
|---|---|---|---|---|---|
| mt37svr020g | Ud | Válvula de retención de doble clapeta, con cuerpo de hierro fundido y clapeta, eje y resorte de acero inoxidable, DN 125 mm, PN 16 atm. (material) | 1 | 1704.55 | 1704.550 |
| mt37www010 | Ud | Material auxiliar para instalaciones de plomería. (material) | 1 | 22.07 | 22.070 |
| mo008 | h | Oficial plomero. (mano de obra) | 0.29 | 33423.53 | 9692.824 |
| mo107 | h | Medio oficial plomero. (mano de obra) | 0.29 | 24268.44 | 7037.848 |
| % | % | Herramientas | 2 % | 18457.292 | 369.146 |
|  |  | Costes directos |  |  | 18826.438 |

## Recursos

**mt37svr020g** Ud Válvula de retención de doble clapeta
Datos técnicos: Coste energético 202.530 MJ; Emisión de CO2 17.096 kg
Residuos:
- embalaje: re150101 Envases de papel y cartón. (componente de residuo); rendimiento 0.073 kg; Código LER 15 01 01; Masa del elemento 1 kg; Volumen 0.001333 m3
