# Tanque de gases licuados del petróleo (GLP), no subterráneo

- Propiedad del archivo: CYPE Ingenieros S.A.
- Formato: FIEBDC-3/2016
- Programa: Generador de precios de la construcción. CYPE Ingenieros, S.A.
- Fecha: 08/10/2024
- Ámbito geográfico: Argentina
- Divisa: ARS
- Costes indirectos: 3 %
- Gastos generales: 13 %
- Beneficio industrial: 6 %
- IVA: 21 %

## I Instalaciones

### IG Gases combustibles

#### IGD Tanques

**IGD120** Ud Tanque de gases licuados del petróleo (GLP), no subterráneo.
Tanque homologado de gases licuados del petróleo (GLP), de superficie, de chapa de acero, de 1000 mm de diámetro y 1470 mm de longitud, con una capacidad de 1000 litros. Incluso capó de abrir, boca para la carga, indicador de nivel, caño buzo para toma de gas en fase líquida, valvulería, manómetro, tapón de drenaje, accesorios de conexión, borne de toma de tierra y elementos de protección según normativa.
Criterio de valoración económica: El precio no incluye la obra civil ni la toma de tierra.
Incluye: Replanteo. Colocación del tanque sobre los apoyos. Sujeción del tanque a los apoyos. Montaje, conexionado y comprobación de su correcto funcionamiento.
Criterio de cómputo de proyecto: Número de unidades previstas, según documentación gráfica de Proyecto.
Criterio de cómputo de obra: Se medirá el número de unidades realmente ejecutadas según especificaciones de Proyecto.

| Código | Ud | Descripción | Rendimiento | Precio | Importe |
|---|---|---|---|---|---|
| mt43dep020aabb | Ud | Tanque homologado de gases licuados del petróleo (GLP), de superficie, de chapa de acero, de 1000 mm de diámetro y 1470 mm de longitud, con una capacidad de 1000 litros. Tratamiento exterior: granallado SA 2 1/2, imprimación antioxidante y acabado con esmalte de poliuretano color blanco. Incluso capó de abrir, boca para la carga, indicador de nivel magnético, caño buzo para toma de gas en fase líquida, valvulería, manómetro, tapón de drenaje, accesorios de conexión, borne de toma de tierra y elementos de protección según normativa. (material) | 1 | 29205.13 | 29205.130 |
| mq04cag010a | h | Camión con grúa de hasta 6 t. (maquinaria) | 0.29 | 38954.64 | 11296.846 |
| mo010 | h | Oficial gasista. (mano de obra) | 11.838 | 33423.53 | 395667.748 |
| mo109 | h | Medio oficial gasista. (mano de obra) | 11.838 | 24268.44 | 287289.793 |
| % | % | Herramientas | 2 % | 723459.517 | 14469.190 |
|  |  | Costes directos |  |  | 737928.707 |
