# Filtro retenedor de residuos de gas

- Propiedad del archivo: CYPE Ingenieros S.A.
- Formato: FIEBDC-3/2016
- Programa: Generador de precios de la construcción. CYPE Ingenieros, S.A.
- Fecha: 17/05/2024
- Ámbito geográfico: Argentina
- Divisa: ARS
- Costes indirectos: 3 %
- Gastos generales: 13 %
- Beneficio industrial: 6 %
- IVA: 21 %

## I Instalaciones

### IG Gases combustibles

#### IGW Elementos

**IGW025** Ud Filtro retenedor de residuos de gas.
Filtro retenedor de residuos de hierro fundido, con tamiz de acero inoxidable con perforaciones de 100 µm de diámetro, con rosca cilíndrica GAS de 1 1/2", PN=16 bar.
Incluye: Montaje, conexionado y comprobación de su correcto funcionamiento.
Criterio de cómputo de proyecto: Número de unidades previstas, según documentación gráfica de Proyecto.
Criterio de cómputo de obra: Se medirá el número de unidades realmente ejecutadas según especificaciones de Proyecto.

| Código | Ud | Descripción | Rendimiento | Precio | Importe |
|---|---|---|---|---|---|
| mt43acf010f | Ud | Filtro retenedor de residuos de hierro fundido, con tamiz de acero inoxidable con perforaciones de 100 µm de diámetro, con rosca cilíndrica GAS de 1 1/2", PN=16 bar. (material) | 1 | 2226.73 | 2226.730 |
| mo010 | h | Oficial gasista. (mano de obra) | 0.174 | 12241.03 | 2129.939 |
| mo109 | h | Medio oficial gasista. (mano de obra) | 0.174 | 8888.07 | 1546.524 |
| % | % | Herramientas | 2 % | 5903.193 | 118.064 |
|  |  | Costes directos |  |  | 6021.257 |

## Recursos

**mt43acf010f** Ud Filtro retenedor de residuos de hierro fundido
Datos técnicos: Coste energético 51.916 MJ; Emisión de CO2 4.434 kg
Residuos:
- embalaje: re150101 Envases de papel y cartón. (componente de residuo); rendimiento 0.082 kg; Código LER 15 01 01; Masa del elemento 1 kg; Volumen 0.001333 m3
