# Cañería de acero inoxidable AISI 316L, con soldadura longitudinal

- Propiedad del archivo: CYPE Ingenieros S.A.
- Formato: FIEBDC-3/2016
- Programa: Generador de precios de la construcción. CYPE Ingenieros, S.A.
- Fecha: 17/05/2024
- Ámbito geográfico: Argentina
- Divisa: ARS
- Costes indirectos: 3 %
- Gastos generales: 13 %
- Beneficio industrial: 6 %
- IVA: 21 %

## I Instalaciones

### IH Cañerías para fluidos

#### IHA Cañerías de acero

**IHA240** m Cañería de acero inoxidable AISI 316L, con soldadura longitudinal.
Cañería formada por caño de acero inoxidable clase 1.4404 (AISI 316L), con soldadura longitudinal, de 10 mm de diámetro exterior y 0,6 mm de espesor, serie 1. Instalación en superficie. Incluso material auxiliar para montaje y sujeción a la obra, accesorios y piezas especiales.
Incluye: Replanteo. Colocación y fijación de caños, accesorios y piezas especiales.
Criterio de cómputo de proyecto: Longitud medida según documentación gráfica de Proyecto.
Criterio de cómputo de obra: Se medirá la longitud realmente ejecutada según especificaciones de Proyecto.

| Código | Ud | Descripción | Rendimiento | Precio | Importe |
|---|---|---|---|---|---|
| mt08tai422a | Ud | Material auxiliar para montaje y sujeción a la obra de las cañerías de acero inoxidable con soldadura, de 10 mm de diámetro exterior. (material) | 1 | 1.17 | 1.170 |
| mt08tai022ag | m | Caño de acero inoxidable clase 1.4404 (AISI 316L), con soldadura longitudinal, de 10 mm de diámetro exterior y 0,6 mm de espesor, serie 1, con el precio incrementado el 30% en concepto de accesorios y piezas especiales. (material) | 1 | 30.34 | 30.340 |
| mo008 | h | Oficial plomero. (mano de obra) | 0.232 | 12241.03 | 2839.919 |
| mo107 | h | Medio oficial plomero. (mano de obra) | 0.232 | 8888.07 | 2062.032 |
| % | % | Herramientas | 2 % | 4933.461 | 98.669 |
|  |  | Costes directos |  |  | 5032.130 |

Residuos:
- colocación: mt08tai022ag; factor de residuo 0.0349987

## Recursos

**mt08tai022ag** m Caño de acero inoxidable clase 1.4404 (AISI 316L)
Datos técnicos: Coste energético 8.408 MJ; Emisión de CO2 0.968 kg; Código LER 17 04 05; Masa del elemento 0.139091 kg; Volumen 0.000066 m3
Residuos:
- embalaje: re170201 Madera. (componente de residuo); rendimiento 0.011 kg; Código LER 17 02 01; Masa del elemento 1 kg; Volumen 0.000909 m3
- embalaje: re170203 Plástico. (componente de residuo); rendimiento 0.003 kg; Código LER 17 02 03; Masa del elemento 1 kg; Volumen 0.001667 m3
