# Cañería multicapa de polietileno reticulado/aluminio/polietileno reticulado (PE-X/Al/PE-X), preaislada térmicamente

- Propiedad del archivo: CYPE Ingenieros S.A.
- Formato: FIEBDC-3/2016
- Programa: Generador de precios de la construcción. CYPE Ingenieros, S.A.
- Fecha: 02/06/2025
- Ámbito geográfico: Argentina
- Divisa: ARS
- Costes indirectos: 3 %
- Gastos generales: 13 %
- Beneficio industrial: 6 %
- IVA: 21 %

## I Instalaciones

### IH Cañerías para fluidos

#### IHU Cañerías multicapa, preaisladas.

**IHU120** m Cañería multicapa de polietileno reticulado/aluminio/polietileno reticulado (PE-X/Al/PE-X), preaislada térmicamente.
Cañería preaislada térmicamente formada por caño multicapa de polietileno reticulado/aluminio/polietileno reticulado (PE-Xb/Al/PE-Xb), PN=10 bar, con aislamiento térmico de espuma de polietileno de 6 mm de espesor, conductividad térmica 0,04 W/(mK) y capa de protección de polietileno de baja densidad de color verde, de 14 mm de diámetro exterior y 2 mm de espesor. Instalación en superficie. Incluso material auxiliar para montaje y sujeción a la obra, accesorios y piezas especiales.
Incluye: Replanteo. Colocación y fijación de caños, accesorios y piezas especiales.
Criterio de cómputo de proyecto: Longitud medida según documentación gráfica de Proyecto.
Criterio de cómputo de obra: Se medirá la longitud realmente ejecutada según especificaciones de Proyecto.

| Código | Ud | Descripción | Rendimiento | Precio | Importe |
|---|---|---|---|---|---|
| mt37aqt520a | Ud | Material auxiliar para montaje y sujeción a la obra de las cañerías multicapa de polietileno reticulado/aluminio/polietileno reticulado (PE-Xb/Al/PE-Xb), PN=10 bar, con aislamiento térmico y capa de protección, de 14 mm de diámetro exterior. (material) | 1 | 2.48 | 2.480 |
| mt37aqt120ag | m | Caño multicapa de polietileno reticulado/aluminio/polietileno reticulado (PE-Xb/Al/PE-Xb), PN=10 bar, con aislamiento térmico de espuma de polietileno de 6 mm de espesor, conductividad térmica 0,04 W/(mK) y capa de protección de polietileno de baja densidad de color verde, de 14 mm de diámetro exterior y 2 mm de espesor, suministrado en rollos de 50 m de longitud, según ISO 21003-2, con el precio incrementado el 30% en concepto de accesorios y piezas especiales. (material) | 1 | 64.33 | 64.330 |
| mo008 | h | Oficial plomero. (mano de obra) | 0.029 | 34893.33 | 1011.907 |
| mo107 | h | Medio oficial plomero. (mano de obra) | 0.029 | 25332.66 | 734.647 |
| % | % | Herramientas | 2 % | 1813.364 | 36.267 |
|  |  | Costes directos |  |  | 1849.631 |
