# Detector de presencia, para grandes alturas

- Propiedad del archivo: CYPE Ingenieros S.A.
- Formato: FIEBDC-3/2016
- Programa: Generador de precios de la construcción. CYPE Ingenieros, S.A.
- Fecha: 17/05/2024
- Ámbito geográfico: Argentina
- Divisa: ARS
- Costes indirectos: 3 %
- Gastos generales: 13 %
- Beneficio industrial: 6 %
- IVA: 21 %

## I Instalaciones

### II Iluminación

#### IIC Sistemas de control y regulación

**IIC023** Ud Detector de presencia, para grandes alturas.
Detector de presencia por infrarrojos para grandes alturas, para automatización del sistema de alumbrado no regulable, funcionalidad de detección continua de la luminosidad y de la presencia, ángulo de detección de 360°, alcance de 40 m de diámetro a 15 m de altura, posibilidad de programación con mando a distancia, regulable en tiempo, en sensibilidad lumínica y en distancia de captación, alimentación a 230 V y 50 Hz, poder de ruptura de 10 A a 230 V, carga máxima de 2300 W, temporización regulable de 0,5 s a 99 min, sensibilidad lumínica regulable de 0 a 2000 lux, temperatura de trabajo entre -10°C y 35°C, grado de protección IP65, de 88 mm de diámetro y 112 mm de altura. Instalación oculta en cielorraso no metálico. Incluso sujeciones.
Incluye: Replanteo. Montaje, conexionado y comprobación de su correcto funcionamiento.
Criterio de cómputo de proyecto: Número de unidades previstas, según documentación gráfica de Proyecto.
Criterio de cómputo de obra: Se medirá el número de unidades realmente ejecutadas según especificaciones de Proyecto.

| Código | Ud | Descripción | Rendimiento | Precio | Importe |
|---|---|---|---|---|---|
| mt34orb200a | Ud | Detector de presencia por infrarrojos para grandes alturas, para automatización del sistema de alumbrado no regulable, funcionalidad de detección continua de la luminosidad y de la presencia, ángulo de detección de 360°, alcance de 40 m de diámetro a 15 m de altura, posibilidad de programación con mando a distancia, regulable en tiempo, en sensibilidad lumínica y en distancia de captación, alimentación a 230 V y 50 Hz, poder de ruptura de 10 A a 230 V, carga máxima de 2300 W, temporización regulable de 0,5 s a 99 min, sensibilidad lumínica regulable de 0 a 2000 lux, temperatura de trabajo entre -10°C y 35°C, montaje empotrado en techo de hasta 20 m de altura, grado de protección IP65, de 88 mm de diámetro y 112 mm de altura. (material) | 1 | 125085.86 | 125085.860 |
| mo003 | h | Oficial electricista. (mano de obra) | 0.278 | 12241.03 | 3403.006 |
| mo102 | h | Medio oficial electricista. (mano de obra) | 0.278 | 8888.07 | 2470.883 |
| % | % | Herramientas | 2 % | 130959.749 | 2619.195 |
|  |  | Costes directos |  |  | 133578.944 |

## Recursos

**mt34orb200a** Ud Detector de presencia por infrarrojos para grandes alturas
Datos técnicos: Coste energético 0.150 MJ; Emisión de CO2 0.237 kg
Residuos:
- embalaje: re150101 Envases de papel y cartón. (componente de residuo); rendimiento 0.278 kg; Código LER 15 01 01; Masa del elemento 1 kg; Volumen 0.001333 m3
