# Canalización principal

- Propiedad del archivo: CYPE Ingenieros S.A.
- Formato: FIEBDC-3/2016
- Programa: Generador de precios de la construcción. CYPE Ingenieros, S.A.
- Fecha: 08/10/2024
- Ámbito geográfico: Argentina
- Divisa: ARS
- Costes indirectos: 3 %
- Gastos generales: 13 %
- Beneficio industrial: 6 %
- IVA: 21 %

## I Instalaciones

### IL Infraestructura de telecomunicaciones

#### ILP Canalizaciones principales

**ILP010** m Canalización principal.
Canalización principal, entre el RITI o RITM inferior y el RITS o RITM superior a través de las distintas plantas del edificio, en edificación de 10 PAU, formada por 5 caños (1 RTV, 1 cable de pares o cable de pares trenzados, 1 cable coaxial, 1 cable de fibra óptica, 1 reserva) de polipropileno flexible, corrugados de 50 mm de diámetro, resistencia a la compresión 320 N, resistencia al impacto 2 julios. Instalación en conducto de obra de mampostería. Incluso accesorios, elementos de sujeción e hilo guía.
Criterio de valoración económica: El precio no incluye el conducto de obra de mampostería.
Incluye: Replanteo del recorrido de la canalización. Colocación y fijación de los caños. Colocación del hilo guía.
Criterio de cómputo de proyecto: Longitud medida en proyección horizontal, según documentación gráfica de Proyecto.
Criterio de cómputo de obra: Se medirá, en proyección horizontal, la longitud realmente ejecutada según especificaciones de Proyecto.

| Código | Ud | Descripción | Rendimiento | Precio | Importe |
|---|---|---|---|---|---|
| mt35aia060b | m | Caño curvable de polipropileno de doble pared (interior lisa y exterior corrugada), de color gris, de 50 mm de diámetro nominal, para canalización empotrada en obra de mampostería (suelos, paredes y techos). Resistencia a la compresión 320 N, resistencia al impacto 2 julios, temperatura de trabajo -5°C hasta 90°C, con grado de protección IP549, propiedades eléctricas: aislante, no propagador de la llama. (material) | 5 | 5802.51 | 29012.550 |
| mt40iva030 | m | Hilo guía de polipropileno de 3 mm de diámetro. (material) | 6 | 202.98 | 1217.880 |
| mo001 | h | Oficial instalador de telecomunicaciones. (mano de obra) | 0.093 | 33423.53 | 3108.388 |
| mo056 | h | Medio oficial instalador de telecomunicaciones. (mano de obra) | 0.117 | 24268.44 | 2839.407 |
| % | % | Herramientas | 2 % | 36178.225 | 723.565 |
|  |  | Costes directos |  |  | 36901.790 |

Residuos:
- colocación: mt35aia060b; factor de residuo 0.0275
- colocación: mt40iva030 Hilo guía de polipropileno de 3 mm de diámetro; factor de residuo 0.0165625

## Recursos

**mt35aia060b** m Caño curvable de polipropileno de doble pared (interior lisa y exterior corrugada)
Datos técnicos: Coste energético 51.346 MJ; Emisión de CO2 2.549 kg; Código LER 17 02 03; Masa del elemento 0.53 kg; Volumen 0.000883 m3

**mt40iva030** m Hilo guía de polipropileno de 3 mm de diámetro
Datos técnicos: Coste energético 0.630 MJ; Emisión de CO2 0.074 kg; Código LER 17 04 11; Masa del elemento 0.0064 kg; Volumen 0.000004 m3
Residuos:
- embalaje: re150101 Envases de papel y cartón. (componente de residuo); rendimiento 0.065 kg; Código LER 15 01 01; Masa del elemento 1 kg; Volumen 0.001333 m3
