# Canalización secundaria

- Propiedad del archivo: CYPE Ingenieros S.A.
- Formato: FIEBDC-3/2016
- Programa: Generador de precios de la construcción. CYPE Ingenieros, S.A.
- Fecha: 17/05/2024
- Ámbito geográfico: Argentina
- Divisa: ARS
- Costes indirectos: 3 %
- Gastos generales: 13 %
- Beneficio industrial: 6 %
- IVA: 21 %

## I Instalaciones

### IL Infraestructura de telecomunicaciones

#### ILS Canalizaciones secundarias

**ILS010** m Canalización secundaria.
Canalización secundaria en tramo comunitario, entre el registro secundario y el registro de terminación de red en el interior de la vivienda, en edificación de 7 o 8 PAU, formada por canal protectora con 4 espacios independientes (1 RTV, 1 cable de pares o cable de pares trenzados, 1 cable coaxial, 1 cable de fibra óptica) de PVC rígido de 60x110. Instalación en superficie. Incluso accesorios y tabiques separadores.
Incluye: Replanteo del recorrido de la canalización. Colocación y fijación de la canal protectora.
Criterio de cómputo de proyecto: Longitud medida según documentación gráfica de Proyecto.
Criterio de cómputo de obra: Se medirá la longitud realmente ejecutada según especificaciones de Proyecto.

| Código | Ud | Descripción | Rendimiento | Precio | Importe |
|---|---|---|---|---|---|
| mt35ait040aj | m | Canal protectora de PVC rígido, de 60x110 mm, para alojamiento de cables eléctricos, incluso accesorios. Con grado de protección IP4X. (material) | 1 | 9339.42 | 9339.420 |
| mt35ait050c | m | Tabique separador, de PVC rígido, de 53 mm de altura. (material) | 3 | 1509.1 | 4527.300 |
| mo001 | h | Oficial instalador de telecomunicaciones. (mano de obra) | 0.07 | 12241.03 | 856.872 |
| mo056 | h | Medio oficial instalador de telecomunicaciones. (mano de obra) | 0.07 | 8888.07 | 622.165 |
| % | % | Herramientas | 2 % | 15345.757 | 306.915 |
|  |  | Costes directos |  |  | 15652.672 |
