# Canalización de protección de cableado

- Propiedad del archivo: CYPE Ingenieros S.A.
- Formato: FIEBDC-3/2016
- Programa: Generador de precios de la construcción. CYPE Ingenieros, S.A.
- Fecha: 17/05/2024
- Ámbito geográfico: Argentina
- Divisa: ARS
- Costes indirectos: 3 %
- Gastos generales: 13 %
- Beneficio industrial: 6 %
- IVA: 21 %

## I Instalaciones

### IM Domóticas e inmóticas

#### IMK Componentes del sistema KNX

**IMK900** m Canalización de protección de cableado.
Canalización de protección de cableado, formada por caño de polipropileno flexible, corrugado, de 20 mm de diámetro nominal, con IP547. Instalación empotrada.
Criterio de valoración económica: El precio no incluye las ayudas de albañilería para instalaciones.
Incluye: Replanteo y trazado de la línea. Colocación y fijación de caños.
Criterio de cómputo de proyecto: Longitud medida según documentación gráfica de Proyecto.
Criterio de cómputo de obra: Se medirá la longitud realmente ejecutada según especificaciones de Proyecto.

| Código | Ud | Descripción | Rendimiento | Precio | Importe |
|---|---|---|---|---|---|
| mt35aia050b | m | Caño curvable de polipropileno, transversalmente elástico, corrugado, de color gris, de 20 mm de diámetro nominal, para canalización empotrada en obra de mampostería (suelos, paredes y techos). Resistencia a la compresión 750 N, resistencia al impacto 2 julios, temperatura de trabajo -5°C hasta 90°C, con grado de protección IP547, propiedades eléctricas: aislante, no propagador de la llama. (material) | 1 | 358.01 | 358.010 |
| mo003 | h | Oficial electricista. (mano de obra) | 0.023 | 12241.03 | 281.544 |
| mo102 | h | Medio oficial electricista. (mano de obra) | 0.023 | 8888.07 | 204.426 |
| % | % | Herramientas | 2 % | 843.980 | 16.880 |
|  |  | Costes directos |  |  | 860.860 |

Residuos:
- colocación: mt35aia050b; factor de residuo 0.0275

## Recursos

**mt35aia050b** m Caño curvable de polipropileno
Datos técnicos: Coste energético 9.688 MJ; Emisión de CO2 0.481 kg; Código LER 17 02 03; Masa del elemento 0.1 kg; Volumen 0.000167 m3
