# Acoplador de líneas KNX

- Propiedad del archivo: CYPE Ingenieros S.A.
- Formato: FIEBDC-3/2016
- Programa: Generador de precios de la construcción. CYPE Ingenieros, S.A.
- Fecha: 17/05/2024
- Ámbito geográfico: Argentina
- Divisa: ARS
- Costes indirectos: 3 %
- Gastos generales: 13 %
- Beneficio industrial: 6 %
- IVA: 21 %

## I Instalaciones

### IM Domóticas e inmóticas

#### IMK Componentes del sistema KNX

**IMK010** Ud Acoplador de líneas KNX.
Acoplador de 2 módulos, con aislamiento galvánico, para posibilitar el intercambio de información entre dos líneas. Montaje en carril DIN.
Incluye: Montaje y conexionado.
Criterio de cómputo de proyecto: Número de unidades previstas, según documentación gráfica de Proyecto.
Criterio de cómputo de obra: Se medirá el número de unidades realmente ejecutadas según especificaciones de Proyecto.

| Código | Ud | Descripción | Rendimiento | Precio | Importe |
|---|---|---|---|---|---|
| mt35dac010a | Ud | Acoplador de 2 módulos, con aislamiento galvánico, para dispositivos con protocolo de comunicación KNX, con bornes de conexión y ramal a 45°, para montaje en carril DIN. (material) | 1 | 141112.11 | 141112.110 |
| mo003 | h | Oficial electricista. (mano de obra) | 0.255 | 12241.03 | 3121.463 |
| mo102 | h | Medio oficial electricista. (mano de obra) | 0.255 | 8888.07 | 2266.458 |
| mo123 | h | Especialista en la puesta en marcha de instalaciones. (mano de obra) | 0.51 | 23152.43 | 11807.739 |
| % | % | Herramientas | 2 % | 158307.770 | 3166.155 |
|  |  | Costes directos |  |  | 161473.925 |
