# Pulsador KNX. Instalación empotrada

- Propiedad del archivo: CYPE Ingenieros S.A.
- Formato: FIEBDC-3/2016
- Programa: Generador de precios de la construcción. CYPE Ingenieros, S.A.
- Fecha: 08/10/2024
- Ámbito geográfico: Argentina
- Divisa: ARS
- Costes indirectos: 3 %
- Gastos generales: 13 %
- Beneficio industrial: 6 %
- IVA: 21 %

## I Instalaciones

### IM Domóticas e inmóticas

#### IMK Componentes del sistema KNX

**IMK100** Ud Pulsador KNX. Instalación empotrada.
Pulsador KNX con ventana de control y sensor de temperatura, formado por mecanismo para pulsador con protocolo de comunicación KNX, con tecla de material termoplástico color blanco acabado brillante y marco embellecedor para 1 elemento de material termoplástico color blanco acabado brillante. Instalación empotrada.
Criterio de valoración económica: El precio no incluye la caja para mecanismo empotrado.
Incluye: Montaje y conexionado.
Criterio de cómputo de proyecto: Número de unidades previstas, según documentación gráfica de Proyecto.
Criterio de cómputo de obra: Se medirá el número de unidades realmente ejecutadas según especificaciones de Proyecto.

| Código | Ud | Descripción | Rendimiento | Precio | Importe |
|---|---|---|---|---|---|
| mt33gik030ab | Ud | Mecanismo para pulsador con protocolo de comunicación KNX, con tecla de material termoplástico color blanco acabado brillante, con sensor de temperatura y borne de conexión y ramal a 45° KNX, para empotrar. (material) | 1 | 114739.17 | 114739.170 |
| mt33gir001aae | Ud | Marco embellecedor para 1 elemento de material termoplástico color blanco acabado brillante. (material) | 1 | 5064.07 | 5064.070 |
| mo003 | h | Oficial electricista. (mano de obra) | 0.11 | 33423.53 | 3676.588 |
| mo102 | h | Medio oficial electricista. (mano de obra) | 0.11 | 24268.44 | 2669.528 |
| mo123 | h | Especialista en la puesta en marcha de instalaciones. (mano de obra) | 0.22 | 63216.62 | 13907.656 |
| % | % | Herramientas | 2 % | 140057.012 | 2801.140 |
|  |  | Costes directos |  |  | 142858.152 |
