# Filtro de banda KNX

- Propiedad del archivo: CYPE Ingenieros S.A.
- Formato: FIEBDC-3/2016
- Programa: Generador de precios de la construcción. CYPE Ingenieros, S.A.
- Fecha: 17/05/2024
- Ámbito geográfico: Argentina
- Divisa: ARS
- Costes indirectos: 3 %
- Gastos generales: 13 %
- Beneficio industrial: 6 %
- IVA: 21 %

## I Instalaciones

### IM Domóticas e inmóticas

#### IMK Componentes del sistema KNX

**IMK850** Ud Filtro de banda KNX.
Filtro de banda de 2 módulos, para dispositivos con protocolo de comunicación KNX, intensidad nominal 640 mA, tensión nominal 30 Vcc. Montaje en carril DIN.
Incluye: Montaje y conexionado.
Criterio de cómputo de proyecto: Número de unidades previstas, según documentación gráfica de Proyecto.
Criterio de cómputo de obra: Se medirá el número de unidades realmente ejecutadas según especificaciones de Proyecto.

| Código | Ud | Descripción | Rendimiento | Precio | Importe |
|---|---|---|---|---|---|
| mt35dfb010a | Ud | Filtro de banda de 2 módulos, para dispositivos con protocolo de comunicación KNX, intensidad nominal 640 mA, tensión nominal 30 Vcc, con botón de reinicio para aislar la línea bus de la fuente de alimentación y reiniciar los dispositivos conectados, con bornes de conexión, para montaje en carril DIN. (material) | 1 | 25253.28 | 25253.280 |
| mo003 | h | Oficial electricista. (mano de obra) | 0.116 | 12241.03 | 1419.959 |
| mo102 | h | Medio oficial electricista. (mano de obra) | 0.116 | 8888.07 | 1031.016 |
| mo123 | h | Especialista en la puesta en marcha de instalaciones. (mano de obra) | 0.232 | 23152.43 | 5371.364 |
| % | % | Herramientas | 2 % | 33075.619 | 661.512 |
|  |  | Costes directos |  |  | 33737.131 |
