# Conducto para la captación del radón

- Propiedad del archivo: CYPE Ingenieros S.A.
- Formato: FIEBDC-3/2016
- Programa: Generador de precios de la construcción. CYPE Ingenieros, S.A.
- Fecha: 17/05/2024
- Ámbito geográfico: Argentina
- Divisa: ARS
- Costes indirectos: 3 %
- Gastos generales: 13 %
- Beneficio industrial: 6 %
- IVA: 21 %

## I Instalaciones

### IN Protección frente al radón

#### IND Despresurización del terreno

**IND020** m Conducto para la captación del radón.
Conducto para la captación del radón, formado por caño corrugado de polietileno de alta densidad (PEAD/HDPE) color negro, de 160 mm de diámetro nominal, con perforado total a 360° en el valle del corrugado.
Criterio de valoración económica: El precio no incluye la excavación ni el relleno posterior.
Incluye: Replanteo y trazado del conducto. Conexionado y comprobación de su correcto funcionamiento.
Criterio de cómputo de proyecto: Longitud medida según documentación gráfica de Proyecto.
Criterio de cómputo de obra: Se medirá la longitud realmente ejecutada según especificaciones de Proyecto.

| Código | Ud | Descripción | Rendimiento | Precio | Importe |
|---|---|---|---|---|---|
| mt41tcr010c | m | Caño corrugado de polietileno de alta densidad (PEAD/HDPE) color negro, de 160 mm de diámetro nominal, con perforado total a 360° en el valle del corrugado, suministrado en rollos de 25 m, para la captación del radón. (material) | 1.02 | 3346.58 | 3413.512 |
| mo011 | h | Oficial montador. (mano de obra) | 0.087 | 12241.03 | 1064.970 |
| mo080 | h | Medio oficial montador. (mano de obra) | 0.087 | 8905.02 | 774.737 |
| % | % | Herramientas | 2 % | 5253.219 | 105.064 |
|  |  | Costes directos |  |  | 5358.283 |
