# Hidrante bajo nivel de tierra

- Propiedad del archivo: CYPE Ingenieros S.A.
- Formato: FIEBDC-3/2016
- Programa: Generador de precios de la construcción. CYPE Ingenieros, S.A.
- Fecha: 17/05/2024
- Ámbito geográfico: Argentina
- Divisa: ARS
- Costes indirectos: 3 %
- Gastos generales: 13 %
- Beneficio industrial: 6 %
- IVA: 21 %

## I Instalaciones

### IO Contra incendios

#### IOB Sistemas de abastecimiento de agua

**IOB045** Ud Hidrante bajo nivel de tierra.
Hidrante bajo nivel de tierra, de 4" DN 100 mm de diámetro, con una salida de 2 1/2" DN 70 mm, racor, marco y tapa circular para calzada. Incluso elementos de fijación.
Incluye: Replanteo. Montaje, conexionado y comprobación de su correcto funcionamiento.
Criterio de cómputo de proyecto: Número de unidades previstas, según documentación gráfica de Proyecto.
Criterio de cómputo de obra: Se medirá el número de unidades realmente ejecutadas según especificaciones de Proyecto.

| Código | Ud | Descripción | Rendimiento | Precio | Importe |
|---|---|---|---|---|---|
| mt41hid030se | Ud | Hidrante bajo nivel de tierra, de 4" DN 100 mm de diámetro, con una salida de 2 1/2" DN 70 mm, racor, marco y tapa circular para calzada. Incluso elementos de fijación. (material) | 1 | 463434.22 | 463434.220 |
| mo008 | h | Oficial plomero. (mano de obra) | 0.875 | 12241.03 | 10710.901 |
| mo107 | h | Medio oficial plomero. (mano de obra) | 0.875 | 8888.07 | 7777.061 |
| % | % | Herramientas | 2 % | 481922.182 | 9638.444 |
|  |  | Costes directos |  |  | 491560.626 |
