# Protección pasiva contra incendios de elemento estructural de madera, con pintura intumescente

- Propiedad del archivo: CYPE Ingenieros S.A.
- Formato: FIEBDC-3/2016
- Programa: Generador de precios de la construcción. CYPE Ingenieros, S.A.
- Fecha: 17/05/2024
- Ámbito geográfico: Argentina
- Divisa: ARS
- Costes indirectos: 3 %
- Gastos generales: 13 %
- Beneficio industrial: 6 %
- IVA: 21 %

## I Instalaciones

### IO Contra incendios

#### IOR Protección pasiva contra incendios: estructuras

**IOR150** m² Protección pasiva contra incendios de elemento estructural de madera, con pintura intumescente.
Protección pasiva contra incendios de viga de madera de dimensión mínima mayor de 90 mm, mediante la aplicación de dos manos de pintura intumescente para interior, a base de copolímeros acrílicos y vinílicos, color blanco, acabado mate, (rendimiento: 3,81 kg/m²), con una resistencia al fuego de 60 minutos.
Criterio de valoración económica: El precio no incluye la preparación del soporte.
Incluye: Limpieza de la superficie soporte. Aplicación de las manos de acabado.
Criterio de cómputo de proyecto: Superficie medida según documentación gráfica de Proyecto.
Criterio de cómputo de obra: Se medirá la superficie realmente ejecutada según especificaciones de Proyecto.

| Código | Ud | Descripción | Rendimiento | Precio | Importe |
|---|---|---|---|---|---|
| mt27pwj020a | kg | Pintura intumescente para interior, a base de copolímeros acrílicos y vinílicos, color blanco, acabado mate, con un contenido de sustancias orgánicas volátiles (VOC) < 140 g/l, para aplicar con brocha, rodillo o pistola. (material) | 3.81 | 281.72 | 1073.353 |
| mo038 | h | Oficial pintor. (mano de obra) | 0.303 | 11912.66 | 3609.536 |
| % | % | Herramientas | 2 % | 4682.889 | 93.658 |
|  |  | Costes directos |  |  | 4776.547 |

Residuos:
- colocación: mt27pwj020a; factor de residuo 0.0275

## Recursos

**mt27pwj020a** kg Pintura intumescente para interior
Datos técnicos: Coste energético 45.025 MJ; Emisión de CO2 2.346 kg; Código LER 08 01 11; Masa del elemento 1 kg; Volumen 0.001111 m3
Residuos:
- embalaje: re150104 Envases metálicos. (componente de residuo); rendimiento 0.09 kg; Código LER 15 01 04; Masa del elemento 1 kg; Volumen 0.001667 m3
