# Señalización de medios de evacuación

- Propiedad del archivo: CYPE Ingenieros S.A.
- Formato: FIEBDC-3/2016
- Programa: Generador de precios de la construcción. CYPE Ingenieros, S.A.
- Fecha: 17/05/2024
- Ámbito geográfico: Argentina
- Divisa: ARS
- Costes indirectos: 3 %
- Gastos generales: 13 %
- Beneficio industrial: 6 %
- IVA: 21 %

## I Instalaciones

### IO Contra incendios

#### IOS Señalización

**IOS020** Ud Señalización de medios de evacuación.
Placa de señalización de medios de evacuación, de polipropileno, de 594x297 mm. Incluso elementos de fijación.
Incluye: Replanteo. Fijación al paramento.
Criterio de cómputo de proyecto: Número de unidades previstas, según documentación gráfica de Proyecto.
Criterio de cómputo de obra: Se medirá el número de unidades realmente ejecutadas según especificaciones de Proyecto.

| Código | Ud | Descripción | Rendimiento | Precio | Importe |
|---|---|---|---|---|---|
| mt41sny020cl | Ud | Placa de señalización de medios de evacuación, de polipropileno, de 594x297 mm. Incluso elementos de fijación. (material) | 1 | 5462.3 | 5462.300 |
| mo113 | h | Ayudante de albañil especializado en trabajos de mampostería. (mano de obra) | 0.348 | 8579.62 | 2985.708 |
| % | % | Herramientas | 2 % | 8448.008 | 168.960 |
|  |  | Costes directos |  |  | 8616.968 |
