# Neutralización provisional de las instalaciones

- Propiedad del archivo: CYPE Ingenieros S.A.
- Formato: FIEBDC-3/2016
- Programa: Generador de precios de la construcción. CYPE Ingenieros, S.A.
- Fecha: 08/10/2024
- Ámbito geográfico: Argentina
- Divisa: ARS
- Costes indirectos: 3 %
- Gastos generales: 13 %
- Beneficio industrial: 6 %
- IVA: 21 %

## I Instalaciones

### IR Reparaciones

#### IRN Neutralizaciones y desvíos

**IRN010** m² Neutralización provisional de las instalaciones.
Repercusión por m² de superficie rehabilitada de obra, de los trabajos de neutralización de la infraestructura común de telecomunicaciones (ICT) formada por: acometida, canalizaciones y registro de enlace, recintos, canalizaciones y registros principales y secundarios, registros de terminación de red, canalización interior de usuario, registros de paso y registros de toma, en edificio multifamiliar, con un grado de complejidad medio, dejando fuera de servicio esta instalación durante el período de tiempo que duren los trabajos.
Criterio de valoración económica: El precio incluye la reposición del servicio de la instalación una vez finalizados los trabajos.
Incluye: Neutralización de la instalación. Reposición del servicio de la instalación.
Criterio de cómputo de proyecto: Superficie construida, medida según documentación gráfica de Proyecto.
Criterio de cómputo de obra: Se medirá la superficie realmente ejecutada según especificaciones de Proyecto.

| Código | Ud | Descripción | Rendimiento | Precio | Importe |
|---|---|---|---|---|---|
| mo001 | h | Oficial instalador de telecomunicaciones. (mano de obra) | 0.008 | 33423.53 | 267.388 |
| mo056 | h | Medio oficial instalador de telecomunicaciones. (mano de obra) | 0.02 | 24268.44 | 485.369 |
| % | % | Herramientas | 2 % | 752.757 | 15.055 |
|  |  | Costes directos |  |  | 767.812 |
