# Bajante en el exterior del edificio para aguas residuales y pluviales

- Propiedad del archivo: CYPE Ingenieros S.A.
- Formato: FIEBDC-3/2016
- Programa: Generador de precios de la construcción. CYPE Ingenieros, S.A.
- Fecha: 08/10/2024
- Ámbito geográfico: Argentina
- Divisa: ARS
- Costes indirectos: 3 %
- Gastos generales: 13 %
- Beneficio industrial: 6 %
- IVA: 21 %

## I Instalaciones

### IS Evacuación de aguas

#### ISB Bajantes

**ISB011** m Bajante en el exterior del edificio para aguas residuales y pluviales.
Bajante exterior de la red de evacuación de aguas residuales, formada por caño de PVC, serie B, de 110 mm de diámetro y 3,2 mm de espesor; unión pegada con adhesivo. Incluso líquido limpiador, adhesivo para caños y accesorios de PVC, material auxiliar para montaje y sujeción a la obra, accesorios y piezas especiales.
Incluye: Replanteo del recorrido de la bajante y de la situación de los elementos de sujeción. Presentación en seco de los caños. Fijación del material auxiliar para montaje y sujeción a la obra. Montaje, conexionado y comprobación de su correcto funcionamiento.
Criterio de cómputo de proyecto: Longitud medida según documentación gráfica de Proyecto.
Criterio de cómputo de obra: Se medirá la longitud realmente ejecutada según especificaciones de Proyecto.

| Código | Ud | Descripción | Rendimiento | Precio | Importe |
|---|---|---|---|---|---|
| mt36tit400g | Ud | Material auxiliar para montaje y sujeción a la obra de las cañerías de PVC, serie B, de 110 mm de diámetro. (material) | 1 | 7.02 | 7.020 |
| mt36tit010gi | m | Caño de PVC, serie B, de 110 mm de diámetro y 3,2 mm de espesor, con el precio incrementado el 40% en concepto de accesorios y piezas especiales. (material) | 1 | 108.13 | 108.130 |
| mt11var009 | l | Líquido limpiador para pegado mediante adhesivo de caños y accesorios de PVC. (material) | 0.032 | 592.62 | 18.964 |
| mt11var010 | l | Adhesivo para caños y accesorios de PVC. (material) | 0.016 | 755.26 | 12.084 |
| mo008 | h | Oficial plomero. (mano de obra) | 0.229 | 33423.53 | 7653.988 |
| mo107 | h | Medio oficial plomero. (mano de obra) | 0.114 | 24268.44 | 2766.602 |
| % | % | Herramientas | 2 % | 10566.788 | 211.336 |
|  |  | Costes directos |  |  | 10778.124 |

Residuos:
- colocación: mt36tit010gi; factor de residuo 0.0777248
- colocación: mt11var009 Líquido limpiador para pegado mediante adhesivo de caños y accesorios de PVC; factor de residuo 0.0275

## Recursos

**mt36tit010gi** m Caño de PVC, serie B
Datos técnicos: Coste energético 121.269 MJ; Emisión de CO2 2.284 kg; Código LER 17 02 03; Masa del elemento 1.61 kg; Volumen 0.002683 m3
Residuos:
- embalaje: re150101 Envases de papel y cartón. (componente de residuo); rendimiento 0.018 kg; Código LER 15 01 01; Masa del elemento 1 kg; Volumen 0.001333 m3
- embalaje: re170201 Madera. (componente de residuo); rendimiento 0.052 kg; Código LER 17 02 01; Masa del elemento 1 kg; Volumen 0.000909 m3
- embalaje: re170203 Plástico. (componente de residuo); rendimiento 0.003 kg; Código LER 17 02 03; Masa del elemento 1 kg; Volumen 0.001667 m3

**mt11var009** l Líquido limpiador para pegado mediante adhesivo de caños y accesorios de PVC
Datos técnicos: Coste energético 3.819 MJ; Emisión de CO2 0.202 kg; Código LER 20 01 30; Masa del elemento 1 kg; Volumen 0.001 m3
Residuos:
- embalaje: re170203 Plástico; rendimiento 0.032 kg
