# Bajante vista de piezas cerámicas

- Propiedad del archivo: CYPE Ingenieros S.A.
- Formato: FIEBDC-3/2016
- Programa: Generador de precios de la construcción. CYPE Ingenieros, S.A.
- Fecha: 08/10/2024
- Ámbito geográfico: Argentina
- Divisa: ARS
- Costes indirectos: 3 %
- Gastos generales: 13 %
- Beneficio industrial: 6 %
- IVA: 21 %

## I Instalaciones

### IS Evacuación de aguas

#### ISB Bajantes

**ISB022** m Bajante vista de piezas cerámicas.
Bajante de la red de evacuación de aguas pluviales, formada por caños cónicos de barro cocido, colocados con mortero de cemento, confeccionado en obra, dosificación 1:5. Incluso material auxiliar para montaje y sujeción a la obra, accesorios y piezas especiales.
Incluye: Replanteo del recorrido de la bajante y de la situación de los elementos de sujeción. Presentación en seco de los caños. Fijación del material auxiliar para montaje y sujeción a la obra. Montaje, conexionado y comprobación de su correcto funcionamiento.
Criterio de cómputo de proyecto: Longitud medida según documentación gráfica de Proyecto.
Criterio de cómputo de obra: Se medirá la longitud realmente ejecutada según especificaciones de Proyecto.

| Código | Ud | Descripción | Rendimiento | Precio | Importe |
|---|---|---|---|---|---|
| mt36cba020a | Ud | Caño cónico de barro cocido, para bajante circular, de 27 cm de longitud. (material) | 5.5 | 51.38 | 282.590 |
| mt36cba021 | Ud | Antiparras de sujeción para caño cónico de barro cocido. (material) | 2 | 89.21 | 178.420 |
| mt08aaa010a | m³ | Agua. (material) | 0.006 | 25.22 | 0.151 |
| mt01arg005a | t | Arena de cantera, para mortero preparado en obra. (material) | 0.016 | 283.7 | 4.539 |
| mt08cem000g | kg | Cemento gris en sacos. (material) | 3 | 4.84 | 14.520 |
| mq06hor010 | h | Hormigonera eléctrica con una capacidad de amasado de 160 l. (maquinaria) | 0.008 | 2426.58 | 19.413 |
| mo008 | h | Oficial plomero. (mano de obra) | 0.821 | 33423.53 | 27440.718 |
| mo107 | h | Medio oficial plomero. (mano de obra) | 0.915 | 24268.44 | 22205.623 |
| % | % | Herramientas | 2 % | 50145.974 | 1002.919 |
|  |  | Costes directos |  |  | 51148.893 |

Residuos:
- colocación: mt01arg005a Arena de cantera, para mortero preparado en obra; factor de residuo 0.00501329
- colocación: mt08cem000g Cemento gris en sacos; factor de residuo 0.0063

## Recursos

**mt08aaa010a** m³ Agua
Datos técnicos: Coste energético 60.000 MJ; Emisión de CO2 30.000 kg

**mt01arg005a** t Arena de cantera, para mortero preparado en obra
Datos técnicos: Coste energético 75.000 MJ; Emisión de CO2 4.000 kg; Código LER 01 04 08; Masa del elemento 1000 kg; Volumen 0.666667 m3

**mt08cem000g** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
