# Conexión del colector suspendido a la acometida general de saneamiento

- Propiedad del archivo: CYPE Ingenieros S.A.
- Formato: FIEBDC-3/2016
- Programa: Generador de precios de la construcción. CYPE Ingenieros, S.A.
- Fecha: 17/05/2024
- Ámbito geográfico: Argentina
- Divisa: ARS
- Costes indirectos: 3 %
- Gastos generales: 13 %
- Beneficio industrial: 6 %
- IVA: 21 %

## I Instalaciones

### IS Evacuación de aguas

#### ISS Colectores suspendidos

**ISS012** Ud Conexión del colector suspendido a la acometida general de saneamiento.
Conexión del colector suspendido a la acometida general de saneamiento, formada por cañería de PVC, serie B, de 2,5 m de longitud, de 200 mm de diámetro y 3,9 mm de espesor, unión pegada con adhesivo, con sifón en línea de PVC, color gris, registrable, con unión macho/hembra. Incluso líquido limpiador, adhesivo para caños y accesorios de PVC, material auxiliar para montaje y sujeción a la obra, accesorios y piezas especiales.
Incluye: Replanteo. Presentación en seco de los caños. Fijación del material auxiliar para montaje y sujeción a la obra. Montaje, conexionado y comprobación de su correcto funcionamiento.
Criterio de cómputo de proyecto: Número de unidades previstas, según documentación gráfica de Proyecto.
Criterio de cómputo de obra: Se medirá el número de unidades realmente ejecutadas según especificaciones de Proyecto.

| Código | Ud | Descripción | Rendimiento | Precio | Importe |
|---|---|---|---|---|---|
| mt36tit400j | Ud | Material auxiliar para montaje y sujeción a la obra de las cañerías de PVC, serie B, de 200 mm de diámetro. (material) | 2.5 | 20.47 | 51.175 |
| mt36tit010ja | m | Caño de PVC, serie B, de 200 mm de diámetro y 3,9 mm de espesor. (material) | 2.5 | 136.53 | 341.325 |
| mt36tit012i | Ud | Codo 87°30' macho-hembra de PVC, de 200 mm de diámetro. (material) | 2 | 223.36 | 446.720 |
| mt11var009 | l | Líquido limpiador para pegado mediante adhesivo de caños y accesorios de PVC. (material) | 0.238 | 462.38 | 110.046 |
| mt11var010 | l | Adhesivo para caños y accesorios de PVC. (material) | 0.19 | 589.28 | 111.963 |
| mt11var120h | Ud | Sifón en línea de PVC, color gris, registrable, con unión macho/hembra, de 200 mm de diámetro. (material) | 1 | 1690.82 | 1690.820 |
| mo008 | h | Oficial plomero. (mano de obra) | 2.726 | 12241.03 | 33369.048 |
| mo107 | h | Medio oficial plomero. (mano de obra) | 2.243 | 8888.07 | 19935.941 |
| % | % | Herramientas | 2 % | 56057.038 | 1121.141 |
|  |  | Costes directos |  |  | 57178.179 |

Residuos:
- colocación: mt36tit010ja Caño de PVC, serie B, de 200 mm de diámetro y 3,9 mm de espesor; factor de residuo 0.0732914
- colocación: mt36tit012i Codo 87°30' macho-hembra de PVC, de 200 mm de diámetro; factor de residuo 0.0258588
- colocación: mt11var009 Líquido limpiador para pegado mediante adhesivo de caños y accesorios de PVC; factor de residuo 0.0275
- colocación: mt11var120h Sifón en línea de PVC, color gris, registrable, con unión macho/hembra, de 200 mm de diámetro; factor de residuo 0.0165

## Recursos

**mt36tit010ja** m Caño de PVC, serie B, de 200 mm de diámetro y 3,9 mm de espesor
Datos técnicos: Coste energético 164.991 MJ; Emisión de CO2 17.499 kg; Código LER 17 02 03; Masa del elemento 3.6 kg; Volumen 0.006 m3
Residuos:
- embalaje: re170201 Madera. (componente de residuo); rendimiento 0.04 kg; Código LER 17 02 01; Masa del elemento 1 kg; Volumen 0.000909 m3
- embalaje: re170203 Plástico. (componente de residuo); rendimiento 0.001 kg; Código LER 17 02 03; Masa del elemento 1 kg; Volumen 0.001667 m3

**mt36tit012i** Ud Codo 87°30' macho-hembra de PVC, de 200 mm de diámetro
Datos técnicos: Coste energético 110.463 MJ; Emisión de CO2 5.514 kg; Código LER 17 02 03; Masa del elemento 1.14 kg; Volumen 0.0019 m3
Residuos:
- embalaje: re150101 Envases de papel y cartón. (componente de residuo); rendimiento 0.036 kg; Código LER 15 01 01; Masa del elemento 1 kg; Volumen 0.001333 m3

**mt11var009** l Líquido limpiador para pegado mediante adhesivo de caños y accesorios de PVC
Datos técnicos: Coste energético 3.819 MJ; Emisión de CO2 0.202 kg; Código LER 20 01 30; Masa del elemento 1 kg; Volumen 0.001 m3
Residuos:
- embalaje: re170203 Plástico; rendimiento 0.032 kg

**mt11var120h** Ud Sifón en línea de PVC, color gris, registrable, con unión macho/hembra, de 200 mm de diámetro
Datos técnicos: Coste energético 464.078 MJ; Emisión de CO2 23.076 kg; Código LER 17 02 03; Masa del elemento 4.79 kg; Volumen 0.007983 m3
Residuos:
- embalaje: re150101 Envases de papel y cartón; rendimiento 0.042 kg
